# Neubau SW-Kanal und Pumpwerk in der Neubruchstraße
Angebotsaufforderung (GAEB DA XML 3.3, DA83)
Projekt: Neubr...
Währung: EUR
Vergabeart: Öffentliche Ausschreibung
Eröffnung: 03.03.2026 11:00:00
Ende der Zuschlagsfrist: 07.04.2026
Abgabeort: Bauamt Gemeinde Unterföhring; Münchner Straße 70; 85774 Unte
Ausführungsbeginn: 23.03.2026
Ausführungsende: 17.07.2026
Erstellt mit: GXML Toolbox V3.3 R20220330, ORCA AVA 26.0.8 26.00.08, 04.02.2026

## 01 Abwasserentsorgung

### Titel 01 ALLGEMEINE LEISTUNGEN

#### Untertitel 01.01 Baustelleneinrichtung

**Ausführungsbeschreibung 1 Allgemeine Vorbemerkungen LB StB-By**
*Allgemeine Vorbemerkungen LB StB-By*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

**Ausführungsbeschreibung 2 Vorbemerkungen zu LB 901**
*Vorbemerkungen zu LB 901*
StL-Nr. 18901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

**Ausführungsbeschreibung 3 Vergütung der Baustellen- und Verkehrseinrichtung**
*Vergütung der Baustellen- und Verkehrseinrichtung*
Vergütung der Baustellen- und Verkehrseinrichtungspauschale:
50 % bei Baubeginn
50 % nach Abschluß der Baumaßnahme

**01.01.0010 Baustelleneinricht. herstellen**
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**01.01.0020 Baustelleneinricht. vorhalten**
StL-Nr. 18901102
Baustelleneinrichtung vorhalten.
Vorhalten der Baustelleneinrichtungen. Mieten, Pacht,
Gebühren und dgl. gehören zum Leistungsumfang.
Ausser den vollen Monaten werden Teilzeiten nach
Kalendertagen zu 1/30 des Einheitspreises abgerechnet.
Stillstandszeiten und Bauzeitverlängerungen werden
nur vergütet, wenn die Ursachen vom AG zu
vertreten sind.
Menge: 4,000 Mt

**01.01.0030 Baustelleneinricht. unterh. u. betr.**
StL-Nr. 18901103
Baustelleneinrichtung unterhalten und
betreiben.
Unterhalten und Betreiben der Baustelleneinrichtungen.
Vergütet werden die Tage, an denen auf der Baustelle
gearbeitet wird. Bauzeitverlängerungen werden nur vergütet, wenn die Ursachen vom AG zu vertreten sind.
Der Nachweis erfolgt durch Vorlage der Tagesberichte.
Menge: 100,000 d

**01.01.0040 Baustelle räumen**
StL-Nr. 1890110401
Räumen der Baustelle von allen Geräten,
Anlagen, Einrichtungen und dgl. einschließlich Rückbau
der vom AN erstellten Zufahrtswege.
Alle Flächen entsprechend dem ursprünglichen Zustand
unter Wahrung der landschaftspflegerischen Belange
ordnungsgemäß herrichten.
Die Beseitigung der vom AN verursachten Schäden
vom AG zur Verfügung gestellten Zufahrtswegen gehört zum Leistungsumfang.
Menge: 1,000 Psch

**01.01.0050 Höhenfestpunkt herstellen**
StL-Nr. 1890111703000500
Höhenfestpunkt in Abstimmung mit dem AG herstellen.
Der Höhenfestpunkt ist kurz nach Auftragserteilung
herzustellen und spätestens vor Durchführung der ersten
Geländeaufnahme durch den AN auf die vom AG
zur Verfügung gestellten Höhenfestpunkte einzumessen.
Während und nach Ablauf der Frostperiode ist die Höhenlage des Festpunktes zu kontrollieren.
Die erforderlichen Erdarbeiten gehören zum Leistungsumfang.
Höhenfestpunkt aus 'Stahlnagel'
Gründungstiefe cm '15'
Menge: 3,000 St

**01.01.0060 Vermessungsarb. durchführen**
StL-Nr. 1890112103
Vermessungsarbeiten für die Absteckung von
Bauteilen nach Unterlagen des AG einschließlich
aller Geräte- und Personalkosten durchführen.
Verkehrsflächen (Achsen, Eckausrundungen,
Fahrbahnteiler etc.) und Bauwerke.
Menge: 1,000 Psch

**01.01.0070 Stands.nachweis aufstellen**
StL-Nr. 1890140101
Standsicherheitsnachweis nach ZTV-ING
für das Bauwerk einschl. Baubehelfe aufstellen.
Lastannahmen nach Unterlagen des AG.
Bauwerk 'Spundwandverbau PW'
3 Ausfertigungen zur Prüfung liefern.
Menge: 1,000 Psch

**01.01.0080 Ausführ.zeichn. herstellen**
StL-Nr. 18901402040103
Ausführungszeichnungen nach ZTV-ING für
das Bauwerk einschl. Baubehelfe herstellen.
Bauwerk 'Spundwandverbau PW'
Ausfertigungen 'digital'
3 Ausfertigungen -1 Original und 2 Pausennach Berichtigung an den AG liefern.
Original 'dwg und pdf-Format'
Menge: 1,000 Psch

**01.01.0090 Bestandsunterlagen herstellen**
StL-Nr. 1890140901010402
Bestandsunterlagen herstellen.
Bestandsunterlagen nach Fertigstellung der
Maßnahme herstellen. Je nach Gewerk sind
dafür Lageplan/-pläne, Querschnitt(e),
Längsschnitt(e), Entwässerungspläne und
Detailpläne zu erstellen.
Die Bestandsunterlagen sind spätestens
mit der Schlußrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern werden vom AG
gestellt.
Die Bestandsunterlagen sind auf der Grundlage der Bauausführungsunterlagen des AG
zu erstellen.
Bestandsunterlagen für 'Straßen-, Kanal- und PW-Bau'
Bestandsunterlagen in Papierform 2-fach
und auf digitalem Datenträger (CD/DVD)
je 1-fach, Format(e) nach Unterlagen des AG.
Menge: 1,000 Psch

#### Untertitel 01.02 Verkehrssicherung

**Ausführungsbeschreibung 4 Verkehrsrechtliche Anordnung**
*Verkehrsrechtliche Anordnung*
Der AN hat vor Arbeitsbeginn eine verkehrsrechtliche Anordnung beim Straßenbaulastträger (hier Gemeinde Unterföhring) einzuholen.
Die damit verbundenen Auflagen und evtl. Mehrkosten werden nicht separat vergütet (u. a. Freihaltung Zugänge und Zuwegungen Anlieger, Information Anwohner, Wurfzettelverteilung, Straßenreinigungspflicht, Auflagen Verkehrspolizei ect.) und sind daher in den nachfolgenden Positionen entsprechend zu berücksichtigen.

**01.02.0010 Verkehrssicherung v. längerer Dauer herstellen**
StL-Nr. 1890120201020101
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Kanalbau'
Verkehrssicherung an Arbeitsstelle,
nach RSA, Regelplan Nr 'B I/2'
Länge der Verkehrsführung m 'abschnittsweise max. 50 m'
Vorübergehende Sicherungsmaßnahmen durchführen,
Einrichtung tags.
Menge: 1,000 Psch

**01.02.0020 Verk.Fl.unterh.**
StL-Nr. 189012010101
Verkehrsflächen zur Aufrechterhaltung
des öffentlichen und Anlieger-Verkehrs
sowie des Baustellenverkehrs
innerhalb des Baubereiches einschließlich zwischenzeitlich benutzter Behelfsfahrstreifen verkehrssicher unterhalten.
Abgerechnet wird nach Kalendertagen.
Befestigung nach Unterlagen des AG,
Verkehrsflächen im Zuge der Baustrecke.
Menge: 120,000 d

**01.02.0030 Provisorische Übergänge**
Provisorische Übergänge/Überfahrten für Grundstückszufahrten, Grundstückszugängen für Anlieger und Feuerwehrzufahrten herstellen, unterhalten, mehrfach umsetzen und wieder abbauen.
Provisorische Übergänge entsprechend den Unfallverhütungsvorschriften Verkehrswege (VBG 1) nach Wahl des AN anlegen (Auslegung Stahlplatten, Überschüttungen ect.), unterhalten und wieder entfernen.

Die Übergänge werden pro Grundstückszufahrten/-zugängen und Feuerwehrzufahrten grundsätzlich nur einmal vergütet.
Menge: 10,000 St

**Ausführungsbeschreibung 5 Hinweis zur Unfallverhütung:**
*Hinweis zur Unfallverhütung:*
Die nachfolgende Position Bauzaun bzw. EUR-Schrankenzaun bezieht sich auf die vorschriftsmäßige Abwicklung der Baumaßnahme in Hinblick auf die geltenden Unfallverhütungsvorschriften der Verkehrssicherung. Offene Baugruben sind stets mit den Schrankenzaun abzusichern. Der Zaun muß daher täglich im Bereich des Arbeitsraumes auf- und abgebaut werden. Bei längerern Arbeitsunterbrechungen innerhalb eines Tages muß eine unbeaufsichtigte Baugrube ebenfalls sofort entsprechend abgesichert werden.
Der Bauzaun ist Zug um Zug, gemäß dem Baufortschritt umzusetzen.

**01.02.0040 Bauzaun herstellen vorhalten u. abb.**
StL-Nr. 18901113010203
Bau- bzw. Schutzzaun einschließlich Eckpfosten und
Verstrebungen herstellen, für die Dauer der Bauzeit
vorhalten, abbauen und von der Baustelle entfernen.
Beschädigte oder abhanden gekommene Teile der
Einrichtungen ersetzen. Umsetzungen auf Grund der
Bauabwicklung des AN gehören zum Leistungsumfang.
Einsatzort(e) nach Unterlagen des AG
Systemzaun mit Zaunelementen,
Feldlänge m 'EUR-Schrankenzaun'
Höhe m 'H = 1,0, L = 2,0 m'
Umsetzen nach Unterlagen des AG
Menge: 250,000 m

**01.02.0050 Beschilderung herstellen**
StL-Nr. 1890120901010000
Beschilderung herstellen und abbauen,
für die Bauzeit vorhalten und warten.
Aufstellvorrichtung nach statischen Erfordernissen.
Verkehrsschilder mit retroreflektierender Folie,
Retroreflexions-Klasse 2.
Abgerechnet wird nach Anzahl der Aufstellvorrichtungen.
Das Material bleibt Eigentum des AN.
Ronden, Dreiecke, Quadrate, Rechtecke VZ-Nr '101'
Größe 2
1 Verkehrsschild
Menge: 4,000 St

**01.02.0060 Beschilderung herstellen**
StL-Nr. 1890120901010000
Beschilderung herstellen und abbauen,
für die Bauzeit vorhalten und warten.
Aufstellvorrichtung nach statischen Erfordernissen.
Verkehrsschilder mit retroreflektierender Folie,
Retroreflexions-Klasse 2.
Abgerechnet wird nach Anzahl der Aufstellvorrichtungen.
Das Material bleibt Eigentum des AN.
Ronden, Dreiecke, Quadrate, Rechtecke VZ-Nr '112'
Größe 2
1 Verkehrsschild
Menge: 4,000 St

**01.02.0070 Beschilderung herstellen**
StL-Nr. 1890120901010000
Beschilderung herstellen und abbauen,
für die Bauzeit vorhalten und warten.
Aufstellvorrichtung nach statischen Erfordernissen.
Verkehrsschilder mit retroreflektierender Folie,
Retroreflexions-Klasse 2.
Abgerechnet wird nach Anzahl der Aufstellvorrichtungen.
Das Material bleibt Eigentum des AN.
Ronden, Dreiecke, Quadrate, Rechtecke VZ-Nr '121'
Größe 2
1 Verkehrsschild
Menge: 4,000 St

**01.02.0080 Beschilderung herstellen**
StL-Nr. 1890120901010000
Beschilderung herstellen und abbauen,
für die Bauzeit vorhalten und warten.
Aufstellvorrichtung nach statischen Erfordernissen.
Verkehrsschilder mit retroreflektierender Folie,
Retroreflexions-Klasse 2.
Abgerechnet wird nach Anzahl der Aufstellvorrichtungen.
Das Material bleibt Eigentum des AN.
Ronden, Dreiecke, Quadrate, Rechtecke VZ-Nr '123'
Größe 2
1 Verkehrsschild
Menge: 4,000 St

**01.02.0090 Beschilderung herstellen**
StL-Nr. 1890120901010000
Beschilderung herstellen und abbauen,
für die Bauzeit vorhalten und warten.
Aufstellvorrichtung nach statischen Erfordernissen.
Verkehrsschilder mit retroreflektierender Folie,
Retroreflexions-Klasse 2.
Abgerechnet wird nach Anzahl der Aufstellvorrichtungen.
Das Material bleibt Eigentum des AN.
Ronden, Dreiecke, Quadrate, Rechtecke VZ-Nr '283'
Größe 2
1 Verkehrsschild
Menge: 10,000 St

**01.02.0100 Absperrung herstellen**
StL-Nr. 18901214030600
Absperrung herstellen.
Absperrgerät oder Warneinrichtung aufstellen und
beseitigen, für die Bauzeit vorhalten, warten und
betreiben.
Verkehrszeichen mit retroreflektierender Folie,
Retroreflexions-Klasse 2.
Absperrschranke, Zeichen 600- '30'
mit 3 Richtstrahler einseitig, gelbes Dauerlicht
Menge: 10,000 St

**01.02.0110 Absperrung herstellen**
StL-Nr. 18901214010300
Absperrung herstellen.
Absperrgerät oder Warneinrichtung aufstellen und
beseitigen, für die Bauzeit vorhalten, warten und
betreiben.
Verkehrszeichen mit retroreflektierender Folie,
Retroreflexions-Klasse 2.
Leitbake (Warnbake), Zeichen 605 - '10+20'
mit 1 Richtstrahler zweiseitig, gelbes Dauerlicht
Menge: 50,000 St

#### Untertitel 01.03 Freimachen Baugelände

**Ausführungsbeschreibung 6 StLKNr. 10.15 902/000**
*StLKNr. 10.15 902/000*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**01.03.0010 Spartenerkundung Räumflächen**
StL-Nr. 15902303
Spartenerkundung für alle Räumflächen.
Erkundung von Kabeln und Leitungen aller Art durch
geeignete Methoden, z.B. durch Einholen von Kabelplänen und/oder Einweisung durch den
Spartenträger.
Bekannte Spartenträger nach Unterlagen des AG.
Die Vorschriften und Anordnungen der Spartenträger
sind zu beachten.
Menge: 1,000 Psch

**01.03.0020 schichtweise Sond. durchführen**
StL-Nr. 159023090101
Baubegleitende, schichtweise Sondierung und
Kampfmittelräumung.
Fläche vor Abtrag sondieren.
Massen beim Lösen, Laden, Entladen und Einbau
visuell überprüfen.
Handhabbare Fundmunition räumen und diebstahlsicher verwahren.
Bei nicht handhabbarer Fundmunition Kampfmittelbeseitigungsdienst verständigen.
Ferromagnetische Steine beseitigen.
Sonstige Störkörper aufnehmen und in
bereitgestelltem Behälter sammeln.
Fläche für den weiteren Abtrag freigeben.
Abrechnung nach Stunden für je 2 Personen (Räumpaar).
Die Dokumentation der Räumung und die Erstellung der
Freigabebescheinigung werden gesondert vergütet.
Stillstandskosten infolge von Kampfmittelbeseitigung werden nach Stundensätzen vergütet.
Betroffene Flächen und zu sondierende Gesamttiefe
nach Unterlagen des AG.
unter Einsatz von Sonden nach Wahl des AN,
Menge: 40,000 h

**01.03.0030 Grenzsteine ausbauen**
StL-Nr. 1590210102
Grenzsteine nach Angabe des AG innerhalb des
Baugeländes ausbauen, säubern und laden.
Steine zum Lagerplatz des AG nach
Unterlagen des AG fördern, abladen und stapeln.
Menge: 25,000 St

**01.03.0040 Wurzelst. roden**
StL-Nr. 1590220801010003
Wurzelstock roden.
Wurzelstock in Flächen,
Durchmesser über 10 cm bis 30 cm,
Material in Eigentum des AN übernehmen und
einer Entsorgung nach Wahl des AN zuführen.
Menge: 100,000 St

**01.03.0050 Wurzelst. roden**
StL-Nr. 1590220801020003
Wurzelstock roden.
Wurzelstock in Flächen,
Durchmesser über 30 cm bis 50 cm,
Material in Eigentum des AN übernehmen und
einer Entsorgung nach Wahl des AN zuführen.
Menge: 40,000 St

**01.03.0060 Wurzelst. roden**
StL-Nr. 1590220801030003
Wurzelstock roden.
Wurzelstock in Flächen,
Durchmesser über 50 cm bis 70 cm,
Material in Eigentum des AN übernehmen und
einer Entsorgung nach Wahl des AN zuführen.
Menge: 10,000 St

**01.03.0070 Flächen säubern**
StL-Nr. 1590221100
Flächen von Astwerk, Rinden etc. säubern,
auf Flächen, die von Dritten gerodet wurden.
Material in Eigentum des AN übernehmen und
einer Entsorgung nach Wahl des AN zuführen.
Menge: 2500,000 m2

#### Untertitel 01.04 Sonstiges

**01.04.0010 Zaun abbauen**
StL-Nr. 1792291002
Zaun einschließlich Säulen, Pfosten und Toren von
Zufahrten und Zugängen nach Unterlagen des AG
abbauen.
Die Länge des Zaunes wird in Achse des Zaunes
zwischen den Achsen der Endpfosten gemessen.
Bauart 'Doppelstab H = 2,0 m'
Zaun und sonstiges Abbruchgut in Eigentum des AN
übernehmen und von der Baustelle entfernen.
Menge: 25,000 m

**01.04.0020 Gabionen ausbauen**
Gabionen (Drahtschotterkörbe) H = 0,60 m, B = 0,60 m, L = 2,0 m einschließlich Betonfundament aufnehmen, in Einzelteile zerlegen und nach Materialien getrennt fachgerecht entsorgen

Streifenfundament  C 25/30, Breite 0,70 m, Tiefe 0,30 m ausbauen, zerkleinern und entsorgen
Menge: 25,000 m

**01.04.0030 Schild abbauen**
StL-Nr. 1392910101000001
Schild mit Zeichen nach StVO, ggf. mit
Befestigungsmaterial, abbauen.
Schildgröße bis 1 m2,
Schild laden, innerhalb der Baustelle fördern,
abladen und nach Unterlagen des AG lagern.
Menge: 10,000 St

**01.04.0040 Rohrpfosten ausb.**
StL-Nr. 13929102010201
Rohrpfosten Durchmesser bis einschl. 108 mm,
einschl. vorhandenem Fundament aus Beton,
ausbauen, ggf. Fundamentgrube mit geeignetem
Material verfüllen.
Ausgebauten Beton des Fundamentes in Eigentum
des AN übernehmen und einer Verwertung nach Wahl
des AN zuführen.
Fundamentgröße bis 0,5 m3,
Verfüllmaterial liefern und Fundamentgrube
verfüllen und verdichten,
Verfüllmaterial 'FSS'
Rohrpfosten laden, innerhalb der Baustelle fördern,
abladen und nach Unterlagen des AG lagern.
Menge: 10,000 St

**01.04.0050 Poller ausbauen**
Poller aus Recyling-Kunststoff rund, Höhe 1,10 m
D = 16 cm einschl. Betonfundament ausbauen und im Baustellenbereich zwischenlagern, ausgebauten Beton in Eigentum des AN übernehmen und einer Verwertung nach Wahl des AN zuführen.
Menge: 10,000 St

**01.04.0060 Steckhülse Schild AG**
Steckhülse für Schild AG einbauen,
Lieferung Steckhülse durch AG
einschl. Herstellung Fundament aus Beton C 25/30
incl. erforderlicher Erdarbeiten
Menge: 10,000 St

**01.04.0070 Schild AG anbringen**
Schild des AG einschließlich Rohrpfosten mit Zeichen nach StVO an Aufstellvorrichtung Steckhülse
anbringen. Anbringen einschl. Montage- und Befestigungsmaterial.
Menge: 10,000 St

**01.04.0080 Poller des AG wieder einbauen**
Poller aus Recyling-Kunststoff rund, Höhe 1,10 m
D = 16 cm wieder einbauen,
einschl. Herstellung Fundament aus Beton C 25/30
incl. erforderlicher Erdarbeiten
Menge: 10,000 St

### Titel 02 KANALBAUARBEITEN

#### Untertitel 02.01 Oberboden

**Ausführungsbeschreibung 7 StLKNr. 05.16 903/000**
*StLKNr. 05.16 903/000*
StL-Nr. 16903000
Vorbemerkungen zu LB 903
1. Allgemeines
2. Nebenleistungen, Besondere Leistungen
Die nachfolgend aufgeführten Leistungen gehören zum
Leistungsumfang:
2.1 Das Fördern des Oberbodens innerhalb der
Baustelle unabhängig von der Länge der Förderwege.
3. Abrechnung
3.1 Oberbodenlieferung:
Die Mengenermittlung erfolgt durch Aufmaß des
Oberbodens auf dem Fahrzeug an der Einbaustelle.

**02.01.0010 Oberboden abtragen**
StL-Nr. 16903101060602
Oberboden des/der Homogenbereiche(s) 'B0'
einschließlich leicht verrottbarer
Pflanzendecke innerhalb des Baugeländes
in einer mittleren Dicke von cm '20-30'
abtragen,
für Bauteil 'Baustraße'
Oberboden von 'Grünflächen und Hecken nach Rodung'
ggf. laden, fördern und innerhalb der Baustelle in
Mieten aufsetzen.
Menge: 750,000 m3

#### Untertitel 02.02 Baustraße

**Ausführungsbeschreibung 8 StLKNr. 10.18 910/000**
*StLKNr. 10.18 910/000*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

*Hinweis: Herstellen Baustraße*
Die Baustraße wird im Bereich des ausgebauten Oberbodens zur Verbreiterung der Fahrbahn für den Baustellenverkehr hergestellt. Die Baustraße verbleibt weiterhin für die nachfolgenden Tiefbauarbeiten im Boden und wird nicht wieder ausgebaut

**02.02.0010 SfM herstellen**
StL-Nr. 1891020708060100
Schicht aus frostunempfindlichem Material herstellen
Einbaubereich 'Baustraße'
Baustoffgemisch 0/45,
Einbaudicke cm '30'
(Mindestdicke im Regelquerschnitt).
Menge: 750,000 m3

#### Untertitel 02.03 Pflasterarbeiten

**Ausführungsbeschreibung 9 StLKNr. 10.17 913/000**
*StLKNr. 10.17 913/000*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**02.03.0010 Bord oder Einfass. ausbauen**
StL-Nr. 17913401010103
Bord oder Einfassung aus Bord- oder
Einfassungssteinen, aus Naturstein
oder Beton, einschließlich Fundament und Rückenstütze ausbauen.
Bord aus Naturstein,
Form B, Größe und Breite '14'
Ausgebauten Beton in Eigentum des AN übernehmen und einer Verwertung nach Wahl
des AN zuführen.
Steine in Eigentum des AN übernehmen und einer
Verwertung nach Wahl des AN zuführen.
Menge: 100,000 m

**Ausführungsbeschreibung 10 Lagerplatz AG**
*Lagerplatz AG*
Lagerplatz nachfolgende Position 03.020

Wieder verwendbare Steine sind auf Paletten zur BE-Fläche in der Dieselstraße zwischen zu lagern, incl, laden, transportieren und kippen. Entfernung ca. 1 Km

**02.03.0020 Bord oder Einfass. ausbauen**
StL-Nr. 17913401010102
Bord oder Einfassung aus Bord- oder
Einfassungssteinen, aus Naturstein
oder Beton, einschließlich Fundament und Rückenstütze ausbauen.
Bord aus Naturstein,
Form B, Größe und Breite '14'
Ausgebauten Beton in Eigentum des AN übernehmen und einer Verwertung nach Wahl
des AN zuführen.
Steine säubern, sortieren, laden und zu einem
Lagerplatz nach Unterlagen des AG fördern,
abladen und stapeln.
Menge: 50,000 m

**02.03.0030 Streifen/Rinne/ Mulde aus Natur- steinen ausbauen**
StL-Nr. 1791330101010501
Streifen, Rinne oder Mulde
zeilig '1'
aus Naturpflastersteinen einschließlich Fundament
bzw. Bettung ausbauen.
Steingröße mm/mm/mm '150x150x150'
Gesteinsart 'Granit'
Randeinfassung vor Bordstein und dgl.,
Fundament und Fugenfüllung aus hydraulisch
gebundenem Material,
Wieder verwendbare Steine in Eigentum des AN
übernehmen und einer Verwertung nach Wahl des
AN zuführen.
Übriges Aufbruchgut in Eigentum des AN übernehmen und einer Verwertung nach Wahl des AN
zuführen.
Menge: 100,000 m

**02.03.0040 Streifen/Rinne/ Mulde aus Natur- steinen ausbauen**
StL-Nr. 1791330101010101
Streifen, Rinne oder Mulde
zeilig '1'
aus Naturpflastersteinen einschließlich Fundament
bzw. Bettung ausbauen.
Steingröße mm/mm/mm '150x150x150'
Gesteinsart 'Granit'
Randeinfassung vor Bordstein und dgl.,
Fundament und Fugenfüllung aus hydraulisch
gebundenem Material,
Wieder verwendbare Steine innerhalb der Baustelle
fördern, säubern und sortiert lagern.
Übriges Aufbruchgut in Eigentum des AN übernehmen und einer Verwertung nach Wahl des AN
zuführen.
Menge: 15,000 m

**02.03.0050 Granitgroßpflaster- rinne AG herstellen**
StL-Nr. 1791332101010101
Rinne aus Granitgroßpflastersteinen des AG
mit einer maximalen Fugenbreite von 15 mm
auf 20 cm dickem Fundament herstellen.
Steingröße mm/mm/mm '150x150x150'
Den Fundamentbeton als seitliche Stütze, soweit die
Rinne nicht an Borde oder dgl.anschließt, 15 cm breiter
als die Rinne herstellen und bis zur halben Steinhöhe
hochziehen. Mehrzeilige Rinnen sind mit beidseitigen
Schnurkanten herzustellen.
Fundamentbeton C25/30
1-zeilig,
als Rinne vor Bordstein und dgl.,
Fugen mit Fertigzementmörtel vergießen,
Druckfestigkeit fck,cube des Mörtels min. 50 MPa,
Zement Art CEM I, max. w/z 0,50,
frost-/tausalzbeständig, Ausbreitmaßklasse F5.
Steine, innerhalb der Baustelle gelagert, laden,
fördern und abladen.
Menge: 15,000 m

**02.03.0060 Bord oder Einfass. ausbauen**
StL-Nr. 17913401010101
Bord oder Einfassung aus Bord- oder
Einfassungssteinen, aus Naturstein
oder Beton, einschließlich Fundament und Rückenstütze ausbauen.
Bord aus Naturstein,
Form B, Größe und Breite 'B 6, 14 cm'
Ausgebauten Beton in Eigentum des AN übernehmen und einer Verwertung nach Wahl
des AN zuführen.
Steine säubern, sortieren und innerhalb der
Baustelle lagern.
Menge: 15,000 m

**02.03.0070 Tiefbord Form A Steine AG herst.**
StL-Nr. 1791340600010101
Tiefbord aus Granitbordstein des AG
Form A, Größe 'B6'
mit einer Fugenbreite von 10 mm
auf 20 cm dickem Fundament herstellen.
Den Fundamentbeton als Rückenstütze
mit einer Breite von 15 cm hochziehen. Oberkante
nach Dicke der angenzenden Flächenbefestigung.
Fundamentbeton C25/30.
Gerader Stein,
Fugen mit Fertigzementmörtel verfüllen,
Druckfestigkeit fck,cube des Mörtels min. 50 MPa,
Zement Art CEM I, max. w/z 0,50,
frost-/tausalzbeständig, Ausbreitmaßklasse F3.
Steine, innerhalb der Baustelle gelagert, laden,
fördern und abladen.
Menge: 15,000 m

**02.03.0080 Pflasterdecke aus Betonpflaster- steinen ausbauen**
StL-Nr. 1791310201010501
Pflasterdecke aus Betonpflastersteinen
einschließlich Pflasterbett ausbauen.
Anteil wieder verwendbarer Betonpflastersteine
etwa % '50'
Decke aus
Pflastersteinen, Dicke mm '100'
Pflasterbett und Fugenfüllung aus ungebundenem
Material.
Wieder verwendbare Steine in Eigentum des AN
übernehmen und einer Verwertung nach Wahl des
AN zuführen.
Übriges Aufbruchgut in Eigentum des AN übernehmen und einer Verwertung nach Wahl des AN
zuführen.
Menge: 90,000 m2

**Ausführungsbeschreibung 11 Lagerplatz AG**
*Lagerplatz AG*
Lagerplatz nachfolgende Position 03.020

Wieder verwendbare Steine sind zur BE-Fläche in der Dieselstraße zwischen zu lagern, incl, laden, transportieren und kippen. Entfernung ca. 1 Km

**02.03.0090 Pflasterdecke aus Betonpflaster- steinen ausbauen**
StL-Nr. 1791310201010201
Pflasterdecke aus Betonpflastersteinen
einschließlich Pflasterbett ausbauen.
Anteil wieder verwendbarer Betonpflastersteine
etwa % '50'
Decke aus
Pflastersteinen, Dicke mm '100'
Pflasterbett und Fugenfüllung aus ungebundenem
Material.
Wieder verwendbare Steine säubern, zum Lagerplatz des AG nach Unterlagen des AG fördern und
sortiert lagern.
Übriges Aufbruchgut in Eigentum des AN übernehmen und einer Verwertung nach Wahl des AN
zuführen.
Menge: 90,000 m2

#### Untertitel 02.04 Asphaltarbeiten

**Ausführungsbeschreibung 12 StLKNr. 10.18 911/000**
*StLKNr. 10.18 911/000*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

**02.04.0010 Asphalt trennen**
StL-Nr. 1891111103010104
Asphaltoberbau geradlinig trennen
in Einzelflächen längs und quer zur
Fahrbahnachse,
durch Schneiden
senkrecht,
Trenntiefe über 12 cm bis 18 cm.
Menge: 320,000 m

**02.04.0020 Gebundenen Ober- bau aufbrechen**
StL-Nr. 1891110603010401
Gebundenen Oberbau aufbrechen und aufnehmen. Material soweit erforderlich zerkleinern.
Verwertungsklasse A
In kleinen Einzelflächen nach Unterlagen des AG,
Decke aus 'AC 8 DN'
Dicke cm '4'
und Asphalttragschicht
Dicke cm '10-14'
auf ungebundener Tragschicht,
Aufbruchbreite von m '1'
bis m '2'
unter Berücksichtigung von Einbauten wie
Schächte, Einläufe, Schieber u.ä.
Die Erschwernisse werden gesondert vergütet.
Material in Eigentum des AN übernehmen und
einer Verwertung nach Wahl des AN zuführen.
Menge: 200,000 m2

**02.04.0030 Zulage zu Fräs- oder Aufbrucharb. an Einbauten**
StL-Nr. 1891110900010302
Zulage zu Fräs- oder Aufbrucharbeiten
für Mehraufwendungen durch Erschwernisse
infolge von Einbauten einschließlich des
verminderten Leistungsansatz in der Fläche.
Zu diesen Mehraufwendungen gehört auch das
Entfernen von Belagsresten an den Einbauten.
Die Abrechnung erfolgt pro Einbauteil nur einmal für
alle Fräs- und Aufbrucharbeiten.
Schächte
Deck- und Tragschicht
Ausbau in einem Arbeitsgang
Menge: 6,000 St

**02.04.0040 Zulage zu Fräs- oder Aufbrucharb. an Einbauten**
StL-Nr. 1891110900020302
Zulage zu Fräs- oder Aufbrucharbeiten
für Mehraufwendungen durch Erschwernisse
infolge von Einbauten einschließlich des
verminderten Leistungsansatz in der Fläche.
Zu diesen Mehraufwendungen gehört auch das
Entfernen von Belagsresten an den Einbauten.
Die Abrechnung erfolgt pro Einbauteil nur einmal für
alle Fräs- und Aufbrucharbeiten.
Hydranten- und Schieberkappen
Deck- und Tragschicht
Ausbau in einem Arbeitsgang
Menge: 2,000 St

**02.04.0050 Zulage zu Fräs- oder Aufbrucharb. an Einbauten**
StL-Nr. 1891110900050302
Zulage zu Fräs- oder Aufbrucharbeiten
für Mehraufwendungen durch Erschwernisse
infolge von Einbauten einschließlich des
verminderten Leistungsansatz in der Fläche.
Zu diesen Mehraufwendungen gehört auch das
Entfernen von Belagsresten an den Einbauten.
Die Abrechnung erfolgt pro Einbauteil nur einmal für
alle Fräs- und Aufbrucharbeiten.
Einbauten 'FW-Kappen'
Deck- und Tragschicht
Ausbau in einem Arbeitsgang
Menge: 2,000 St

**02.04.0060 Zulage zu Fräs- oder Aufbrucharb. an Einbauten**
StL-Nr. 1891110900030302
Zulage zu Fräs- oder Aufbrucharbeiten
für Mehraufwendungen durch Erschwernisse
infolge von Einbauten einschließlich des
verminderten Leistungsansatz in der Fläche.
Zu diesen Mehraufwendungen gehört auch das
Entfernen von Belagsresten an den Einbauten.
Die Abrechnung erfolgt pro Einbauteil nur einmal für
alle Fräs- und Aufbrucharbeiten.
Straßenabläufe
Deck- und Tragschicht
Ausbau in einem Arbeitsgang
Menge: 2,000 St

**02.04.0070 Zulage zu Fräs- oder Aufbrucharb. an Einfassungen**
StL-Nr. 18911110010302
Zulage zu Fräs- oder Aufbrucharbeiten
für Mehraufwendungen durch Erschwernisse
entlang von Bordsteinen, Rinnen oder dgl.
einschließlich des verminderten Leistungsansatz
in der Fläche.
Zu diesen Mehraufwendungen gehört auch das
Entfernen von Belagsresten entlang der Einfassung.
Die Abrechnung erfolgt pro Fräs- bzw. Abbruchkante
entlang einer Einfassung nur einmal für alle
Fräs- und Aufbrucharbeiten.
Bordstein.
Deck- und Tragschicht
Ausbau in einem Arbeitsgang
Menge: 50,000 m

**02.04.0080 ATS aus AC 32 T N herstellen**
StL-Nr. 1891120607030100
Asphalttragschicht aus Asphalttragschichtmischgut
AC 32 T N herstellen auf 'FSS'
in Einzelflächen verschiedener Größe 'Rohrgräben'
Einbaudicke 14,0 cm,
mit Bindemittel 70/100,
Menge: 200,000 m2

#### Untertitel 02.05 Rohrgrabenarbeiten

**Ausführungsbeschreibung 13 StLKNr. 10.18 905/000**
*StLKNr. 10.18 905/000*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**02.05.0010 Suchschlitz herstellen**
StL-Nr. 1890511100080101
Suchschlitz zur Feststellung der Lage von Kabeln,
Leitungen und dgl. herstellen.
Lage nach Angabe des AG.
Homogenbereich(e) nach Unterlagen des AG.
Leitungsart 'Telekom+Strom'
Tiefe bis 1,25 m
Boden seitlich lagern.
Menge: 50,000 m3

**02.05.0020 Suchschlitz herstellen**
StL-Nr. 1890511100080101
Suchschlitz zur Feststellung der Lage von Kabeln,
Leitungen und dgl. herstellen.
Lage nach Angabe des AG.
Homogenbereich(e) nach Unterlagen des AG.
Leitungsart 'Fernwärme'
Tiefe bis 1,25 m
Boden seitlich lagern.
Menge: 15,000 m3

**02.05.0030 Suchschlitz herstellen**
StL-Nr. 1890511100050201
Suchschlitz zur Feststellung der Lage von Kabeln,
Leitungen und dgl. herstellen.
Lage nach Angabe des AG.
Homogenbereich(e) nach Unterlagen des AG.
Wasserleitung,
Tiefe über 1,25 m bis 2,50 m
Boden seitlich lagern.
Menge: 15,000 m3

**02.05.0040 Suchschlitz herstellen**
StL-Nr. 1890511100060101
Suchschlitz zur Feststellung der Lage von Kabeln,
Leitungen und dgl. herstellen.
Lage nach Angabe des AG.
Homogenbereich(e) nach Unterlagen des AG.
Gasleitung,
Tiefe bis 1,25 m
Boden seitlich lagern.
Menge: 15,000 m3

**02.05.0050 Suchschlitz herstellen**
StL-Nr. 1890511100070301
Suchschlitz zur Feststellung der Lage von Kabeln,
Leitungen und dgl. herstellen.
Lage nach Angabe des AG.
Homogenbereich(e) nach Unterlagen des AG.
Kanal,
Tiefe m 'bis 5,0 m'
Boden seitlich lagern.
Menge: 15,000 m3

**02.05.0060 Leitungsgraben herstellen**
StL-Nr. 1890510301020507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1-2'
Beschreibung des Homogenbereichs nach Unterlagen
des AG.
Grabentiefe über 1,00 m bis 1,75 m,
für Rohrleitungen DN '50-100'
Rohrmaterial 'PE 100 RC'
Boden 'auf Zwischenlager AG'
Menge: 175,000 m3

**02.05.0070 Leitungsgraben herstellen**
StL-Nr. 1890510301030507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'B 1 - 2'
Beschreibung des Homogenbereichs nach Unterlagen
des AG.
Grabentiefe über 1,75 m bis 3,00 m,
für Rohrleitungen DN '150'
Rohrmaterial 'Stz'
Boden 'auf Zwischenlager des AG'
Menge: 500,000 m3

**02.05.0080 Leitungsgraben herstellen**
StL-Nr. 1890510301040507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1-2'
Beschreibung des Homogenbereichs nach Unterlagen
des AG.
Grabentiefe über 3,00 m bis 4,00 m,
für Rohrleitungen DN '250'
Rohrmaterial 'Stz'
Boden 'auf Zwischenlager des AG'
Menge: 325,000 m3

**02.05.0090 Leitungsgraben herstellen**
StL-Nr. 1890510301050507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1-2'
Beschreibung des Homogenbereichs nach Unterlagen
des AG.
Grabentiefe über 4,00 m bis 5,00 m,
für Rohrleitungen DN '300'
Rohrmaterial 'Stz'
Boden 'auf Zwischenlager des AG'
Menge: 50,000 m3

**02.05.0100 Bodenaustausch unter Rohrsohle Kies 0/32**
Bodenaustausch unter Rohrsohle durchführen
Bodeneinbau, als Bodenautausch, profilgerecht, mit vom AN zu liefernden Stoffen,
Material: Kies-Sand-Geschmisch 0/32
 nach DIN 18196,
Behinderung durch Verbau, verdichten, Verdichtungsgrad DPr. 97 %, Verformungsmodul EV2 mind. 45 MN/m2, einbauen unter der Rohr- und Schachtsohle, erschl. der erforderlichen Erdarbeiten, Erdaushub in Eigentum des AN übernehmen und von der Baustelle entfernen. Bodenaustausch bis zu D = 0,50 m
Abgerechnet wird nach Abrechnungsfestlegungen
Menge: 50,000 m3

**02.05.0110 Mehraufwand vorh. Leitungen**
StL-Nr. 1890511200080100
Mehraufwand bei der Herstellung von Leitungsgräben
und Leitungsgrabenverfüllungen
in Folge von vorhandenen Leitungen, die näher als
50 cm am Leitungsgraben liegen, sofern kein anderer
Abstand angegeben ist.
Die einschlägigen Vorschriften sind zu beachten.
Auch bei parallel laufenden Leitungen wird die Position
unabhängig vom Achsabstand einmal je Leitung
abgerechnet.
Abgerechnet wird in der Achse der jeweiligen Leitung.
Leitung = 'Strom+Telekom'
Leitungen längslaufend.
Menge: 800,000 m

**02.05.0120 Mehraufwand vorh. Leitungen**
StL-Nr. 1890511200080200
Mehraufwand bei der Herstellung von Leitungsgräben
und Leitungsgrabenverfüllungen
in Folge von vorhandenen Leitungen, die näher als
50 cm am Leitungsgraben liegen, sofern kein anderer
Abstand angegeben ist.
Die einschlägigen Vorschriften sind zu beachten.
Auch bei parallel laufenden Leitungen wird die Position
unabhängig vom Achsabstand einmal je Leitung
abgerechnet.
Abgerechnet wird in der Achse der jeweiligen Leitung.
Leitung = 'Strom+Telekom'
Leitungen querend.
Anzahl der Querungen '1'
Menge: 100,000 m

**02.05.0130 Mehraufwand vorh. Leitungen**
StL-Nr. 1890511200050100
Mehraufwand bei der Herstellung von Leitungsgräben
und Leitungsgrabenverfüllungen
in Folge von vorhandenen Leitungen, die näher als
50 cm am Leitungsgraben liegen, sofern kein anderer
Abstand angegeben ist.
Die einschlägigen Vorschriften sind zu beachten.
Auch bei parallel laufenden Leitungen wird die Position
unabhängig vom Achsabstand einmal je Leitung
abgerechnet.
Abgerechnet wird in der Achse der jeweiligen Leitung.
Leitung = Wasserleitung,
Leitungen längslaufend.
Menge: 15,000 m

**02.05.0140 Mehraufwand vorh. Leitungen**
StL-Nr. 1890511200050200
Mehraufwand bei der Herstellung von Leitungsgräben
und Leitungsgrabenverfüllungen
in Folge von vorhandenen Leitungen, die näher als
50 cm am Leitungsgraben liegen, sofern kein anderer
Abstand angegeben ist.
Die einschlägigen Vorschriften sind zu beachten.
Auch bei parallel laufenden Leitungen wird die Position
unabhängig vom Achsabstand einmal je Leitung
abgerechnet.
Abgerechnet wird in der Achse der jeweiligen Leitung.
Leitung = Wasserleitung,
Leitungen querend.
Anzahl der Querungen '..1.'
Menge: 15,000 m

**02.05.0150 Mehraufwand vorh. Leitungen**
StL-Nr. 1890511200060100
Mehraufwand bei der Herstellung von Leitungsgräben
und Leitungsgrabenverfüllungen
in Folge von vorhandenen Leitungen, die näher als
50 cm am Leitungsgraben liegen, sofern kein anderer
Abstand angegeben ist.
Die einschlägigen Vorschriften sind zu beachten.
Auch bei parallel laufenden Leitungen wird die Position
unabhängig vom Achsabstand einmal je Leitung
abgerechnet.
Abgerechnet wird in der Achse der jeweiligen Leitung.
Leitung = Gasleitung,
Leitungen längslaufend.
Menge: 5,000 m

**02.05.0160 Mehraufwand vorh. Leitungen**
StL-Nr. 1890511200060200
Mehraufwand bei der Herstellung von Leitungsgräben
und Leitungsgrabenverfüllungen
in Folge von vorhandenen Leitungen, die näher als
50 cm am Leitungsgraben liegen, sofern kein anderer
Abstand angegeben ist.
Die einschlägigen Vorschriften sind zu beachten.
Auch bei parallel laufenden Leitungen wird die Position
unabhängig vom Achsabstand einmal je Leitung
abgerechnet.
Abgerechnet wird in der Achse der jeweiligen Leitung.
Leitung = Gasleitung,
Leitungen querend.
Anzahl der Querungen '..1.'
Menge: 10,000 m

**02.05.0170 Mehraufwand vorh. Leitungen**
StL-Nr. 1890511200070200
Mehraufwand bei der Herstellung von Leitungsgräben
und Leitungsgrabenverfüllungen
in Folge von vorhandenen Leitungen, die näher als
50 cm am Leitungsgraben liegen, sofern kein anderer
Abstand angegeben ist.
Die einschlägigen Vorschriften sind zu beachten.
Auch bei parallel laufenden Leitungen wird die Position
unabhängig vom Achsabstand einmal je Leitung
abgerechnet.
Abgerechnet wird in der Achse der jeweiligen Leitung.
Leitung = Kanal,
Leitungen querend.
Anzahl der Querungen '1'
Menge: 5,000 m

**02.05.0180 Mehraufwand vorh. Leitungen**
StL-Nr. 1890511200080100
Mehraufwand bei der Herstellung von Leitungsgräben
und Leitungsgrabenverfüllungen
in Folge von vorhandenen Leitungen, die näher als
50 cm am Leitungsgraben liegen, sofern kein anderer
Abstand angegeben ist.
Die einschlägigen Vorschriften sind zu beachten.
Auch bei parallel laufenden Leitungen wird die Position
unabhängig vom Achsabstand einmal je Leitung
abgerechnet.
Abgerechnet wird in der Achse der jeweiligen Leitung.
Leitung = 'Fernwärme'
Leitungen längslaufend.
Menge: 300,000 m

**02.05.0190 Mehraufwand vorh. Leitungen**
StL-Nr. 1890511200080200
Mehraufwand bei der Herstellung von Leitungsgräben
und Leitungsgrabenverfüllungen
in Folge von vorhandenen Leitungen, die näher als
50 cm am Leitungsgraben liegen, sofern kein anderer
Abstand angegeben ist.
Die einschlägigen Vorschriften sind zu beachten.
Auch bei parallel laufenden Leitungen wird die Position
unabhängig vom Achsabstand einmal je Leitung
abgerechnet.
Abgerechnet wird in der Achse der jeweiligen Leitung.
Leitung = 'Fernwärme'
Leitungen querend.
Anzahl der Querungen '1'
Menge: 50,000 m

**02.05.0200 Leitungsgrabenverf. oberhalb Leitungs- zone herstellen**
StL-Nr. 189051070204
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Frostsicheres Kies-Sand-Gemisch nach DIN 18196
(GW oder GI) liefern, einbauen und verdichten.
Menge: 140,000 m3

**02.05.0210 Leitungsgrabenverf. oberhalb Leitungs- zone herstellen**
StL-Nr. 189051070304
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Frostsicheres Kies-Sand-Gemisch nach DIN 18196
(GW oder GI) liefern, einbauen und verdichten.
Menge: 400,000 m3

**02.05.0220 Leitungsgrabenverf. oberhalb Leitungs- zone herstellen**
StL-Nr. 189051070404
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 3,00 m bis 4,00 m,
Frostsicheres Kies-Sand-Gemisch nach DIN 18196
(GW oder GI) liefern, einbauen und verdichten.
Menge: 270,000 m3

**02.05.0230 Leitungsgrabenverf. oberhalb Leitungs- zone herstellen**
StL-Nr. 189051070504
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 4,00 m bis 5,00 m,
Frostsicheres Kies-Sand-Gemisch nach DIN 18196
(GW oder GI) liefern, einbauen und verdichten.
Menge: 40,000 m3

**02.05.0240 Baugrube herstellen**
StL-Nr. 1890520101040104
Baugrube für kleinere Bauteile, wie Mauern, Sockel,
Treppen, Schächte und dgl. herstellen.
Boden lösen und laden.
Bauteil(e) 'Schacht DN 1500'
Boden des/der Homogenbereiches/e  B '1-2'
Beschreibung des Homogenbereichs nach Unterlagen
des AG.
Tiefe m 'bis 5,80'
Verbau herstellen. Aushub zwischen Verbau.
Boden 'auf Zwischenlager AG'
Menge: 40,000 m3

**02.05.0250 Baugrubenverf. bei kleineren Bauteilen herstellen**
StL-Nr. 189053010306
Baugrubenverfüllung bei kleineren Bauteilen
wie Mauern, Sockel, Treppen, Einzelschächten
und dgl. herstellen.
Boden einbauen und verdichten.
Bauteil(e) 'Schacht DN 1500'
Tiefe m 'bis 6,0 m'
Kies-Sand-Geschmisch nach DIN 18196
(GW oder GI) bzw. frostsichere Baustoffgemische
aus gebrochenem Fels oder Kies mit max.
Korngröße 63 mm liefern, einbauen und verdichten.
Menge: 32,000 m3

#### Untertitel 02.06 Rohrleitungsarbeiten

**Ausführungsbeschreibung 14 StLKNr. 10.18 909/000**
*StLKNr. 10.18 909/000*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

**02.06.0010 Rohrleitung ausbauen**
StL-Nr. 1890920107020303
Rohrleitung aus Beton-, Kunststoff-, Asbestzement-,
Steinzeugrohren und dgl. ggf. einschl. Auflager
und  Ummantelung aus Beton ausbauen.
Die Herstellung des Leitungsgrabens bis Oberkante
Rohrleitung bzw. Ummantelung wird gesondert vergütet.
Zusätzliche Erdarbeiten in der verbliebenen Leitungszone gehören zum Leistungsumfang.
Größe und Art der Bettung 'Beton C 25'
Größe und Art der Ummantelung 'Beton C 25'
Rohrleitung aus Steinzeugrohren,
über DN 150 bis DN 300,
Fließsohlentiefe m 'bis 4,00'
Rohre und übriges Abbruchmaterial in Eigentum des
AN übernehmen und einer Entsorgung nach Wahl
des AN zuführen.
Menge: 20,000 m

**02.06.0020 Rohrleitung trennen**
Rohrleitung aus Steinzeug mit Motorflex senkrecht im Rohrgraben freilegen und ablängen einschl. Entgraten,

Rohrleitung Steinzeug bis DN 250
Menge: 20,000 St

**02.06.0030 Verf. von Rohrl. herstellen**
StL-Nr. 1890920206010000
Verfüllung von Rohrleitung herstellen.
Rohrleitung an den Enden abdichten.
Rohrleitung DN '250'
Verfüllung mit fließfähigem Beton mit Quellzusatz
Menge: 20,000 m

**02.06.0040 Rohrmarkierung**
AW-Druckrohrleitung markieren mit Trassenwarnband, mit
eingelegtem Ortungsdraht, 30 cm über Rohrscheitel.

Aufdruck: ABWASSERDRUCKLEITUNG
Menge: 130,000 m

**02.06.0050 Kunststoffrohrl. herstellen**
StL-Nr. 1890920608020202
Rohrleitung aus Kunststoffrohren DN '40x2,4 mm'
mit Steckmuffe und Gleitringdichtung
dichtung einschließlich Leitungszone herstellen.
Ringsteifigkeit mindestens SN 8,
Statik herstellen und liefern.
Verkehrslast SLW 'SLW 60'
Rohr aus 'PE 100 RC SDR 17'
Leitungsgrabentiefe über  1,00 bis 1,75 m,
Bettung Typ 1 aus Kies-Sand, für Rohre bis DN 200
Größtkorn 22 mm, Kies-Sand liefern,
Dicke der unteren Bettungsschicht cm '10'
Seitenverfüllung und Abdeckung mit Boden,
Boden liefern, Bodengruppe GE
für Rohre bis DN 200, Größtkorn 22 mm
Menge: 100,000 m

**02.06.0060 Kunststoffrohrl. herstellen**
StL-Nr. 1890920608020202
Rohrleitung aus Kunststoffrohren DN '125x11,4 mm'
mit Steckmuffe und Gleitringdichtung
dichtung einschließlich Leitungszone herstellen.
Ringsteifigkeit mindestens SN 8,
Statik herstellen und liefern.
Verkehrslast SLW 'SLW 60'
Rohr aus 'PE 100 RC SDR 11'
Leitungsgrabentiefe über  1,00 bis 1,75 m,
Bettung Typ 1 aus Kies-Sand, für Rohre bis DN 200
Größtkorn 22 mm, Kies-Sand liefern,
Dicke der unteren Bettungsschicht cm '10'
Seitenverfüllung und Abdeckung mit Boden,
Boden liefern, Bodengruppe GE
für Rohre bis DN 200, Größtkorn 22 mm
Menge: 40,000 m

**02.06.0070 PE 100 Festflansch DN 40**
Lieferung und Einbau eines Festflansches PE 100 DN 40
einschl. Muffenschweißverbindung

- Druckstufe: SDR 17
- Werkstoff PE 100 schwarz mit Spitzende
  mit langen Schweißenden zum Mufffenschweißen
- Abmessung 40 x 2,4 mm
- mit Vorschweißbund passend für Anschluß
  Absperrschieber DN 40
- geeignet für Rohre: SDR 17
- mit DVGW-Zulassung

einschl. sämlticher Montagehilfen und Nebenleistungen

z. B. Fa. Simona oder gleichwertig

-------------------------
Angabe Bieter
Menge: 1,000 St

**02.06.0080 PE 100 Festflansch DN 100**
Lieferung und Einbau eines Festflansches PE 100 DN 100
einschl. Muffenschweißverbindung

- Druckstufe: SDR 11
- Werkstoff PE 100 schwarz mit Spitzende
  mit langen Schweißenden zum Mufffenschweißen
- Abmessung 110 x 6,6 mm
- mit Vorschweißbund passend für Anschluß
  Absperrschieber DN 100
- geeignet für Rohre: SDR 11
- mit DVGW-Zulassung

einschl. sämlticher Montagehilfen und Nebenleistungen

z. B. Fa. Simona oder gleichwertig

-------------------------
Angabe Bieter
Menge: 2,000 St

**02.06.0090 Elektroschweißmuffenverbindung**
Herstellung einer Elektroschweißmuffenverbindung

mittels PE 100 Elektroschweißmuffen

- Druckstufe: SDR 11
- Werkstoff PE 100 schwarz
- Innendurchmesser d = 32 bis DN 100
- geeignet für Rohre: SDR 11
- mit DVGW-Zulassung

einschl. sämlticher Montagehilfen und Nebenleistungen

z. B. Fa. Simona oder gleichwertig

---------------------------
Angabe Bieter
Menge: 2,000 St

**02.06.0100 Steinzeugrohrl. herstellen**
StL-Nr. 1890920701030202
Rohrleitung aus kreisförmigen Steinzeugrohren,
DIN EN 295, DN '150'
mit Rohrverbindungen aus Elastomer-Dichtungen
einschließlich Leitungszone herstellen.
Statik herstellen und liefern.
Verkehrslast SLW '60'
Rohrverbindung Muffe Typ K
Leitungsgrabentiefe über  1,75 bis 3,00 m,
Bettung Typ 1 aus Kies-Sand, für Rohre bis DN 200
Größtkorn 22 mm, Kies-Sand liefern,
Dicke der unteren Bettungsschicht cm '10'
Seitenverfüllung und Abdeckung mit Boden,
Boden liefern, Bodengruppe GE
für Rohre bis DN 200, Größtkorn 22 mm
Menge: 200,000 m

**02.06.0110 Steinzeugrohrl. herstellen**
StL-Nr. 1890920701040202
Rohrleitung aus kreisförmigen Steinzeugrohren,
DIN EN 295, DN '250'
mit Rohrverbindungen aus Elastomer-Dichtungen
einschließlich Leitungszone herstellen.
Statik herstellen und liefern.
Verkehrslast SLW '60'
Rohrverbindung Muffe Typ K
Leitungsgrabentiefe über  3,00 bis 4,00 m,
Bettung Typ 1 aus Kies-Sand, für Rohre bis DN 200
Größtkorn 22 mm, Kies-Sand liefern,
Dicke der unteren Bettungsschicht cm '12'
Seitenverfüllung und Abdeckung mit Boden,
Boden liefern, Bodengruppe GE
für Rohre bis DN 200, Größtkorn 22 mm
Menge: 100,000 m

**02.06.0120 Steinzeugrohrl. herstellen**
StL-Nr. 1890920701050202
Rohrleitung aus kreisförmigen Steinzeugrohren,
DIN EN 295, DN '300'
mit Rohrverbindungen aus Elastomer-Dichtungen
einschließlich Leitungszone herstellen.
Statik herstellen und liefern.
Verkehrslast SLW '60'
Rohrverbindung Muffe Typ K
Leitungsgrabentiefe über  4,00 bis 5,00 m,
Bettung Typ 1 aus Kies-Sand, für Rohre bis DN 200
Größtkorn 22 mm, Kies-Sand liefern,
Dicke der unteren Bettungsschicht cm '12'
Seitenverfüllung und Abdeckung mit Boden,
Boden liefern, Bodengruppe GE
für Rohre bis DN 200, Größtkorn 22 mm
Menge: 15,000 m

**02.06.0130 Zulage Passtück DN 150**
Zulage zur Pos. 06.100 für den Einbau eines Passstückes mit Muffen- bzw. Spitzende
Menge: 15,000 St

**02.06.0140 Zulage Gelenkstück DN 150**
Zulage zur Pos. 06.100 für den Einbau eines Gelenkstückes mit Muffen- bzw. Spitzende
Menge: 15,000 St

**02.06.0150 Zulage Passtück DN 250**
Zulage zur Pos. 06.110 für den Einbau eines Passstückes mit Muffen- bzw. Spitzende
Menge: 4,000 St

**02.06.0160 Zulage Kompaktabzweig DN 250/150 45 °**
Zulage zur Pos. 06.110 für den Einbau eines Kompaktabzweiges (Reparaturabzweig Winkel 45 °) mit Spitzende

z. B. Fa. Wienerberger, Typ Pipelife oder glw.

-----------------------------------
Angabe Bieter
Menge: 7,000 St

**02.06.0170 Kanadamanschette für DN 250 Stz**
Lieferung und Einbau einer
Übergangskupplung Canada Plus Typ 2B für erdverlegte und oberirdische Rohrsysteme innerhalb und außerhalb von Gebäuden, zur Spitzendverbindung aller Rohrmaterialien gleicher oder unterschiedlicher Nennweite. Ab einer Außendurchmesser-Differenz von 12 mm sind Ausgleichsringe erforderlich.
DN 250

Fabrikat:
MÜCHER DICHTUNGEN oder gleichwertig
Druckdichtigkeit:
2.5 bar Wasser / -0.3 bar Vakuum
Hochdruckspülfestigkeit:
120 bar
Korrosionsresistenz:
TOX- Technologie
Dichtungsmaterial:
EPDM oder NBR Dichtprofil mit Führungsrillen nach DIN EN 681-1
Edelstahl:
V2A/1.4301, alternativ V4A/1.4404 nach DIN EN 10088-2
Temperaturbeständig:
-40°C bis +120°C, kurzfristige Spitzentemperatur +160°C
Norm/Zulassung:
DIN EN 16397-2, Europäische Zulassung ETA-09/0248, CE15

Angabe Bieter:

----------------------------------------------
Menge: 14,000 St

**02.06.0180 Zulage Gelenkstück DN 250**
Zulage zur Pos. 06.110 für den Einbau eines Gelenkstückes mit Muffen- bzw. Spitzende
Menge: 8,000 St

**02.06.0190 Zulage Passtück DN 300**
Zulage zur Pos. 06.120 für den Einbau eines Passstückes mit Muffen- bzw. Spitzende
Menge: 1,000 St

**02.06.0200 Zulage Gelenkstück DN 300**
Zulage zur Pos. 06.120 für den Einbau eines Gelenkstückes mit Muffen- bzw. Spitzende
Menge: 2,000 St

**02.06.0210 Straßenablauf Fertigteil ausb.**
StL-Nr. 18909301010301
Straßenablauf aus Betonfertigteilen einschl. Aufsatz
und Eimer, sowie Auflager aus Beton ausbauen.
Das ggf. erforderliche Schließen der Anschlussleitungen
wird gesondert vergütet.
Straßenablauf mit Schaftkonus, niedrige Bauform,
Aufsatz 300 x 500
Tiefe bis Sohle in Ablaufmitte bis 0,80 m,
Straßenablauf einschließlich Aufsatz und Eimer
säubern und die Einzelteile sortiert innerhalb der
Baustelle lagern.
Übriges Abbruchgut in das
Eigentum des AN übernehmen und einer Entsorgung
nach Wahl des AN zuführen.
Menge: 2,000 St

**02.06.0220 Straßenablauf aus Betonfertigt. AG o. Aufsatz herstellen**
StL-Nr. 189093070101
Straßenablauf aus Betonfertigteilen und Eimer des AG,
auf 10 cm dicker Sauberkeitsschicht
aus Beton C12/15, ohne Aufsatz herstellen.
Betonteile auf Dünnbettmörtel setzen.
Straßenablauf, niedrige Bauform,
Bauhöhe fertig 0,85 m:
Boden 1, Schaftkonus 11, Auflagerring 10 b,
Eimer Form D1,
mit eingearbeitetem Kunststoffmuffenauslauf
aus PVC mit Elastomerdichtung,
Menge: 2,000 St

**02.06.0230 Aufsatz des AG herstellen**
StL-Nr. 1890931001010000
Aufsatz mit Aufsatzteil des AG auf
Straßenablauf aus Beton auf Normalbettmörtel
herstellen.
Ggf. einzubauende Ausgleichsringe und Eimer,
DIN 4052, liefern und einbauen.
Aufsatz 300 x 500.
Aufsatzteil auf der Baustelle gelagert.
Menge: 2,000 St

**02.06.0240 Schachtanschluss herstellen**
StL-Nr. 1890920803010204
Schachtanschluss einschließlich Abdichtung
des Anschlusses herstellen.
Vergütet wird das Herstellen des Anschlusses
einschließlich eventueller Passstücke.
Als Zulage zur Rohrleitung der OZ '06.050'
Kunststoffrohrleitung DN '40x2,4'
Schacht aus Betonfertigteilen,
Öffnung für Schachtanschluss durch Bohren
herstellen,
Anschluss 'mit Ringraumdichtung zugfest'
Menge: 1,000 St

**02.06.0250 Schachtanschluss herstellen**
StL-Nr. 1890920803010204
Schachtanschluss einschließlich Abdichtung
des Anschlusses herstellen.
Vergütet wird das Herstellen des Anschlusses
einschließlich eventueller Passstücke.
Als Zulage zur Rohrleitung der OZ '06.060'
Kunststoffrohrleitung DN '110x6,6 mm'
Schacht aus Betonfertigteilen,
Öffnung für Schachtanschluss durch Bohren
herstellen,
Anschluss 'mit Ringraumdichtung zugfest'
Menge: 1,000 St

**02.06.0260 Schachtanschluss herstellen**
StL-Nr. 1890920804010202
Schachtanschluss einschließlich Abdichtung
des Anschlusses herstellen.
Vergütet wird das Herstellen des Anschlusses
einschließlich eventueller Passstücke.
Als Zulage zur Rohrleitung der OZ '06.100'
Steinzeugrohrleitung DN '150'
Schacht aus Betonfertigteilen,
Öffnung für Schachtanschluss durch Bohren
herstellen,
Anschluss mit Schachtanschlussstück.
Menge: 2,000 St

**02.06.0270 Dichtheit prüfen**
StL-Nr. 18909212010102
Entwässerungsrohrleitung auf Dichtheit
prüfen. Erforderliche Verankerungen
und Rohrverschlüsse liefern und beseitigen.
Notwendigen Füllstoff liefern und ableiten.
Rohre bis DN 300
Haltungslängen bis 30 m
Prüfung mit Luft.
Menge: 22,000 St

**02.06.0280 Dichtheit prüfen**
StL-Nr. 18909212010202
Entwässerungsrohrleitung auf Dichtheit
prüfen. Erforderliche Verankerungen
und Rohrverschlüsse liefern und beseitigen.
Notwendigen Füllstoff liefern und ableiten.
Rohre bis DN 300
Haltungslängen über 30 m bis 60 m
Prüfung mit Luft.
Menge: 1,000 St

**02.06.0290 Druckrohrleitung PE 100 RC 40x2,4 mm SDR 17 auf**
Druckrohrleitung PE 100 RC 40x2,4 mm SDR 17 auf
Dichthei prüfen.
Dichtigkeitsprüfung nach DVGW-Arbeitsblatt W 400/2
Erforderliche Verankerungen und Rohrverschlüsse liefern und beseitigen.
Notwendigen Füllstoff liefern und ableiten.
DN: 40 x 2,4 mm SDR 17
Druckrohrlänge bis 130 m
Prüfung mit Luft/Wasser
Menge: 1,000 St

**02.06.0300 Druckrohrleitung PE 100 RC 125 x 11,4 mm SDR 11 auf**
Druckrohrleitung PE 100 RC 125x11,4 mm SDR 11 auf
Dichthei prüfen.
Dichtigkeitsprüfung nach DVGW-Arbeitsblatt W 400/2
Erforderliche Verankerungen und Rohrverschlüsse liefern und beseitigen.
Notwendigen Füllstoff liefern und ableiten.
DN: 125 x 11,4 mm SDR 11
Druckrohrlänge bis 300 m
Prüfung mit Luft/Wasser
Menge: 1,000 St

**Ausführungsbeschreibung 15 Anmerkung Kamerabefahrung**
*Anmerkung Kamerabefahrung*
Für die nachfolgende Kamerabefahrungen gilt Folgendes:

- Übergabe der Daten um ISYBAU-Format XML 2013

- Übergabe auf Datenstick oder Festplatte

**02.06.0310 Kamerabefahrung durchführen**
StL-Nr. 1890921301010101
Kamerabefahrung von Entwässerungsrohrleitungen durchführen, auf Schadstellen untersuchen
und auf Datenträger dokumentieren. Datenträger
an AG liefern.
Rohre bis DN 300
Haltungslängen bis 30 m
Leitung vor Inbetriebnahme prüfen.
Datenträger = DVD(ROM), aufbereitet in Video-Codec
nach Unterlagen des AG.
Auswertung mit Angabe von Haltung, Rohrmaterial,
Rohrdurchmesser, Haltungslänge, Gefälle im Rohr
und Stationierung von Zuläufen und Schadstellen
schriftlich übergeben.
Menge: 230,000 m

**02.06.0320 Kamerabefahrung durchführen**
StL-Nr. 1890921302020101
Kamerabefahrung von Entwässerungsrohrleitungen durchführen, auf Schadstellen untersuchen
und auf Datenträger dokumentieren. Datenträger
an AG liefern.
Rohre über DN 300 bis DN 600
Haltungslängen über 30 m bis 60 m
Leitung vor Inbetriebnahme prüfen.
Datenträger = DVD(ROM), aufbereitet in Video-Codec
nach Unterlagen des AG.
Auswertung mit Angabe von Haltung, Rohrmaterial,
Rohrdurchmesser, Haltungslänge, Gefälle im Rohr
und Stationierung von Zuläufen und Schadstellen
schriftlich übergeben.
Menge: 70,000 m

#### Untertitel 02.07 Schachtbauwerke

**Ausführungsbeschreibung 16 FBS-Qualitätsrichtlinie Teil 2-1**
*FBS-Qualitätsrichtlinie Teil 2-1*
Alle Schachtbauteile aus Beton oder Stahlbeton haben die aktuell geltende FBS-Qualitätsrichtlinie Teil 2-1 der Fachvereinigung Betonrohre und Stahlbetonrohre e.V. zu erfüllen.
Alle Schachtfertigteile sind mit Steigeinrichtungen mit Ausführung gemäß DIN 19555, Schachtsteigbügel mit Stahlkern, Form A zu liefern (330 x 150 mm).
Das Liefern und Einbauen der Schächte ist in den folgenden Positionen miteinzurechnen. In die Einheitspreise der Schachtpositionen ist der erforderliche Mehraufwand an Aushub und Grabenverbau über die festgelegte Rohrgrabenbreite hinaus, sowie das Entsorgen des überschüssigen Bodenmaterials, einzurechnen.

Die Abrechnung erfolgt nach den BVB Abrechnungsfestlegungen Punkt 14,

**02.07.0010 Schacht aus Beton- fertigt. ausbauen**
StL-Nr. 18909402010201
Schacht aus Betonfertigteilen einschl. Schachtunterteil ggf. aus Ortbeton und Schachtabdeckung
ausbauen. Das ggf. erforderliche Schließen
der  Anschlussleitungen wird gesondert vergütet.
Schachtdurchmesser 1000 mm,
lichte Schachttiefe über 2 m bis 3 m,
Abbruchgut in das Eigentum des AN übernehmen
und einer Entsorgung nach Wahl des AN
zuführen.
Menge: 1,000 St

**02.07.0020 Schacht aus Beton- fertigt. ausbauen**
StL-Nr. 18909402010301
Schacht aus Betonfertigteilen einschl. Schachtunterteil ggf. aus Ortbeton und Schachtabdeckung
ausbauen. Das ggf. erforderliche Schließen
der  Anschlussleitungen wird gesondert vergütet.
Schachtdurchmesser 1000 mm,
lichte Schachttiefe über 3 m bis 4 m,
Abbruchgut in das Eigentum des AN übernehmen
und einer Entsorgung nach Wahl des AN
zuführen.
Menge: 1,000 St

**02.07.0030 Schacht aus Beton- fertigt. ausbauen**
StL-Nr. 18909402010401
Schacht aus Betonfertigteilen einschl. Schachtunterteil ggf. aus Ortbeton und Schachtabdeckung
ausbauen. Das ggf. erforderliche Schließen
der  Anschlussleitungen wird gesondert vergütet.
Schachtdurchmesser 1000 mm,
lichte Schachttiefe über 4 m bis 5 m,
Abbruchgut in das Eigentum des AN übernehmen
und einer Entsorgung nach Wahl des AN
zuführen.
Menge: 1,000 St

**02.07.0040 Schacht aus Beton- fertigt. ausbauen**
StL-Nr. 18909402030501
Schacht aus Betonfertigteilen einschl. Schachtunterteil ggf. aus Ortbeton und Schachtabdeckung
ausbauen. Das ggf. erforderliche Schließen
der  Anschlussleitungen wird gesondert vergütet.
Schachtdurchmesser 1500 mm,
lichte Schachttiefe m '5,80'
Abbruchgut in das Eigentum des AN übernehmen
und einer Entsorgung nach Wahl des AN
zuführen.
Menge: 1,000 St

**02.07.0050 SW-Schacht DN 1000 T bis 2,50 m**
Schacht, rund, lichte Weite 1000mm, aus Betonfertigteilen nch DIN EN 1917 - V 4034 -1 nach ATV 241, mit Schachtunterteil, Schachtringe, Schachthals, Auflagering, Anschlüsse für gelenkige Einbindung der Rohre mit Muffe, Fugendichtung mit Dichtring bzw. Lastverteilungsring aus Elastomeren DIN EN 681-1 DIN 4060, Steigeinrichtung mit Steigbügel gem. DIN 19555 Form A, Gerinne gerade oder gekrümmt,
liefern und einbauen
größtes Rohr DN 300 Stz
lichte Schachttiefe bis 2,50 m

Perfekt Hochleistung (rot) Schachtunterteil bestehend aus:
- Schachtkörper, Gerinne und Auftritt in einem Guss
- monolithisch gefertigt schalungserhärtet für RW-SW
- aus geprüftem Hochleistungsbeton C 60/75
  mit C3A-freiem Zement
- Betongüte C 60/75 Neigung im Gerinne 1%
- Wassereindringtiefe kleiner 10 mm
- Seitenzulauf scheitelgleich zum Hauptgerinne
- Ö-Norm geprüft
- eingebaute Rohranschlussdichtungen
- Neigung der Auftrittsfläche zur Schachtmitte 1:20
  (Berme)
- integrierte Kugelkopfanker
- Gerinne bis Anschlussdurchmesser DN 500 mm
  scheitelgleich
- Gerinne ab Anschlussdurchmesser DN 600 max. 500 mm
  hoch

z. B. Fa. Bernrieder Perfect Hochleistung od. glw.

Fabrikat:

------------------------------------
Angabe Bieter
Menge: 4,000 St

**02.07.0060 SW-Schacht DN 1000 T bis 3,00 m**
Schacht, rund, lichte Weite 1000mm, aus Betonfertigteilen nch DIN EN 1917 - V 4034 -1 nach ATV 241, mit Schachtunterteil, Schachtringe, Schachthals, Auflagering, Anschlüsse für gelenkige Einbindung der Rohre mit Muffe, Fugendichtung mit Dichtring bzw. Lastverteilungsring aus Elastomeren DIN EN 681-1 DIN 4060, Steigeinrichtung mit Steigbügel gem. DIN 19555 Form A, Gerinne gerade oder gekrümmt,
liefern und einbauen
größtes Rohr DN 300 Stz
lichte Schachttiefe bis 3,0 m

Perfekt Hochleistung (rot) Schachtunterteil bestehend aus:
- Schachtkörper, Gerinne und Auftritt in einem Guss
- monolithisch gefertigt schalungserhärtet für RW-SW
- aus geprüftem Hochleistungsbeton C 60/75
  mit C3A-freiem Zement
- Betongüte C 60/75 Neigung im Gerinne 1%
- Wassereindringtiefe kleiner 10 mm
- Seitenzulauf scheitelgleich zum Hauptgerinne
- Ö-Norm geprüft
- eingebaute Rohranschlussdichtungen
- Neigung der Auftrittsfläche zur Schachtmitte 1:20
  (Berme)
- integrierte Kugelkopfanker
- Gerinne bis Anschlussdurchmesser DN 500 mm
  scheitelgleich
- Gerinne ab Anschlussdurchmesser DN 600 max. 500 mm
  hoch

z. B. Fa. Bernrieder Perfect Hochleistung od. glw.

Fabrikat:

------------------------------------
Angabe Bieter
Menge: 3,000 St

**02.07.0070 SW-Schacht DN 1000 T bis 3,50 m**
Schacht, rund, lichte Weite 1000mm, aus Betonfertigteilen nch DIN EN 1917 - V 4034 -1 nach ATV 241, mit Schachtunterteil, Schachtringe, Schachthals, Auflagering, Anschlüsse für gelenkige Einbindung der Rohre mit Muffe, Fugendichtung mit Dichtring bzw. Lastverteilungsring aus Elastomeren DIN EN 681-1 DIN 4060, Steigeinrichtung mit Steigbügel gem. DIN 19555 Form A, Gerinne gerade oder gekrümmt,
liefern und einbauen
größtes Rohr DN 300 Stz
lichte Schachttiefe bis 3,50 m

Perfekt Hochleistung (rot) Schachtunterteil bestehend aus:
- Schachtkörper, Gerinne und Auftritt in einem Guss
- monolithisch gefertigt schalungserhärtet für RW-SW
- aus geprüftem Hochleistungsbeton C 60/75
  mit C3A-freiem Zement
- Betongüte C 60/75 Neigung im Gerinne 1%
- Wassereindringtiefe kleiner 10 mm
- Seitenzulauf scheitelgleich zum Hauptgerinne
- Ö-Norm geprüft
- eingebaute Rohranschlussdichtungen
- Neigung der Auftrittsfläche zur Schachtmitte 1:20
  (Berme)
- integrierte Kugelkopfanker
- Gerinne bis Anschlussdurchmesser DN 500 mm
  scheitelgleich
- Gerinne ab Anschlussdurchmesser DN 600 max. 500 mm
  hoch

z. B. Fa. Bernrieder Perfect Hochleistung od. glw.

Fabrikat:

-------------------------------
Angabe Bieter
Menge: 1,000 St

**02.07.0080 SW-Schacht DN 1000 T bis 4,00 m**
Schacht, rund, lichte Weite 1000mm, aus Betonfertigteilen nch DIN EN 1917 - V 4034 -1 nach ATV 241, mit Schachtunterteil, Schachtringe, Schachthals, Auflagering, Anschlüsse für gelenkige Einbindung der Rohre mit Muffe, Fugendichtung mit Dichtring bzw. Lastverteilungsring aus Elastomeren DIN EN 681-1 DIN 4060, Steigeinrichtung mit Steigbügel gem. DIN 19555 Form A, Gerinne gerade oder gekrümmt,
liefern und einbauen
größtes Rohr DN 300 Stz
lichte Schachttiefe bis 4,0 m

Perfekt Hochleistung (rot) Schachtunterteil bestehend aus:
- Schachtkörper, Gerinne und Auftritt in einem Guss
- monolithisch gefertigt schalungserhärtet für RW-SW
- aus geprüftem Hochleistungsbeton C 60/75
  mit C3A-freiem Zement
- Betongüte C 60/75 Neigung im Gerinne 1%
- Wassereindringtiefe kleiner 10 mm
- Seitenzulauf scheitelgleich zum Hauptgerinne
- Ö-Norm geprüft
- eingebaute Rohranschlussdichtungen
- Neigung der Auftrittsfläche zur Schachtmitte 1:20
  (Berme)
- integrierte Kugelkopfanker
- Gerinne bis Anschlussdurchmesser DN 500 mm
  scheitelgleich
- Gerinne ab Anschlussdurchmesser DN 600 max. 500 mm
  hoch

z. B. Fa. Bernrieder Perfect Hochleistung od. glw.

Fabrikat:

-------------------------------------------
Angabe Bieter
Menge: 1,000 St

**02.07.0090 SW-Schacht DN 1000 T bis 5,00 m**
Schacht, rund, lichte Weite 1000mm, aus Betonfertigteilen nch DIN EN 1917 - V 4034 -1 nach ATV 241, mit Schachtunterteil, Schachtringe, Schachthals, Auflagering, Anschlüsse für gelenkige Einbindung der Rohre mit Muffe, Fugendichtung mit Dichtring bzw. Lastverteilungsring aus Elastomeren DIN EN 681-1 DIN 4060, Steigeinrichtung mit Steigbügel gem. DIN 19555 Form A, Gerinne gerade oder gekrümmt,
liefern und einbauen
größtes Rohr DN 300 Stz
lichte Schachttiefe bis 5,0 m

Perfekt Hochleistung (rot) Schachtunterteil bestehend aus:
- Schachtkörper, Gerinne und Auftritt in einem Guss
- monolithisch gefertigt schalungserhärtet für RW-SW
- aus geprüftem Hochleistungsbeton C 60/75
  mit C3A-freiem Zement
- Betongüte C 60/75 Neigung im Gerinne 1%
- Wassereindringtiefe kleiner 10 mm
- Seitenzulauf scheitelgleich zum Hauptgerinne
- Ö-Norm geprüft
- eingebaute Rohranschlussdichtungen
- Neigung der Auftrittsfläche zur Schachtmitte 1:20
  (Berme)
- integrierte Kugelkopfanker
- Gerinne bis Anschlussdurchmesser DN 500 mm
  scheitelgleich
- Gerinne ab Anschlussdurchmesser DN 600 max. 500 mm
  hoch

z. B. Fa. Bernrieder Perfect Hochleistung od. glw.

Fabrikat:

------------------------------------
Angabe Bieter
Menge: 2,000 St

**02.07.0100 Zulage Zuleitung**
StL-Nr. 18909418020201
Zulage für jede weitere Zuleitung.
Vergütet wird der Aufwand für das zusätzliche
Gerinne und die Rohrverbindung,
zum Schacht der OZ '07.070'
Zuleitung DN 150,
Winkel zum Hauptgerinne 45 Grad.
Menge: 1,000 St

**02.07.0110 Zulage Zuleitung**
StL-Nr. 18909418020203
Zulage für jede weitere Zuleitung.
Vergütet wird der Aufwand für das zusätzliche
Gerinne und die Rohrverbindung,
zum Schacht der OZ '07.060'
Zuleitung DN 150,
Winkel zum Hauptgerinne 90 Grad.
Menge: 1,000 St

**02.07.0120 Zulage Zuleitung**
StL-Nr. 18909418020401
Zulage für jede weitere Zuleitung.
Vergütet wird der Aufwand für das zusätzliche
Gerinne und die Rohrverbindung,
zum Schacht der OZ '07.080'
Zuleitung DN 250,
Winkel zum Hauptgerinne 45 Grad.
Menge: 2,000 St

**02.07.0130 Zulage Außenliegender Absturz bis 1,20 m**
Zulage für die Herstellung eines außenliegenden Absturzes DN 150  für OZ "07.060"
bestehend aus
- Herstellung wasserdichter Anschluß DN 150 Stz an
  Schachtring DN 1000 mittels Schachtfutter
  und Gelenkstück
- Abzweig DN 150/150 Stz an Hauptleitung
- Fallrohrleitung DN 150 Stz
- 2 x 45° Bogen DN 150 Stz
- Anschluß an Zulauf Schachtbodenteil DN 150 Stz
- vollständige Bettung in Beton C 25/30

Absturzhöhe bis 1,20 m

siehe auch Anlage-11 Detail außenliegender Absturz
Menge: 1,000 St

**02.07.0140 Zulage Außenliegender Absturz bis 1,75 m**
Zulage für die Herstellung eines außenliegenden Absturzes DN 150  für OZ "07.090"
bestehend aus
- Herstellung wasserdichter Anschluß DN 250 Stz an
  Schachtring DN 1000 mittels Schachtfutter und Gelenk
- Abzweig DN 250/150 Stz an Hauptleitung
- Fallrohrleitung DN 150 Stz
- 2 x 45° Bogen DN 150 Stz
- Anschluß an Zulauf Schachtbodenteil DN 150 Stz
- vollständige Bettung in Beton C 25/30

Absturzhöhe bis 1,75 m

siehe auch Anlage-11 Detail außenliegender Absturz
Menge: 1,000 St

**02.07.0150 HA-Schacht DN 1000 bis 2,00 m**
Schacht, rund, lichte Weite 1000mm, aus Betonfertigteilen nch DIN EN 1917 - V 4034 -1 nach ATV 241, mit Schachtunterteil, Schachtringe, Schachthals oder Abdeckplatte, Auflagering, Anschlüsse für gelenkige Einbindung der Rohre mit Muffe, Fugendichtung mit Dichtring bzw. Lastverteilungsring aus Elastomeren DIN EN 681-1 DIN 4060, Steigeinrichtung mit Steigbügel gem. DIN 19555 Form A, Gerinne gerade oder gekrümmt, Gerinneauskleidung mit Steinzeuggerinne und Auftritt bis Scheitel mit Zementmörtelglattstrich, Neigung der Berme 1 : 20,
größtes Rohr DN 150 Stz Ablauf
größtes Rohr DN 150 PP Zulauf
lichte Schachttiefe bis 2,00 m
Verkehrsbelastung SLW 60
Liefern und Einbauen, Rohre wasserdicht anschließen
einschl. wasserdichten Verschlußteller DN 150 am
Zulauf SW
Menge: 2,000 St

**02.07.0160 HA-Schacht DN 1000 bis 3,00 m**
Schacht, rund, lichte Weite 1000mm, aus Betonfertigteilen nch DIN EN 1917 - V 4034 -1 nach ATV 241, mit Schachtunterteil, Schachtringe, Schachthals oder Abdeckplatte, Auflagering, Anschlüsse für gelenkige Einbindung der Rohre mit Muffe, Fugendichtung mit Dichtring bzw. Lastverteilungsring aus Elastomeren DIN EN 681-1 DIN 4060, Steigeinrichtung mit Steigbügel gem. DIN 19555 Form A, Gerinne gerade oder gekrümmt, Gerinneauskleidung mit Steinzeuggerinne und Auftritt bis Scheitel mit Zementmörtelglattstrich, Neigung der Berme 1 : 20,
größtes Rohr DN 150 Stz Ablauf
größtes Rohr DN 150 PP Zulauf
lichte Schachttiefe bis 3,00 m
Verkehrsbelastung SLW 60
Liefern und Einbauen, Rohre wasserdicht anschließen
einschl. wasserdichten Verschlußteller DN 150 am
Zulauf SW
Menge: 1,000 St

**02.07.0170 Höhenangleichung f. Schachtabd. herstellen**
StL-Nr. 1890942001
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 60.
Menge: 14,000 St

**Ausführungsbeschreibung 17 Schachtabdeckung mit Belüftung**
*Schachtabdeckung mit Belüftung*
Dei nachfolgenden Positionen 07.180 und 07.190 Schachtabdeckungen sind mit Lüftungsöffnungen auszuführen

**02.07.0180 Schachtabd. herstellen**
StL-Nr. 1890942101010101
Schachtabdeckung, DIN EN 124 und DIN 1229,
vollfugig auf Mörtelbett aus Fertigzementmörtel
herstellen.
Druckfestigkeit fck,cube des Mörtels min. 20 N/mm2,
Zement Art CEM I, max. w/z 0,50, frost-/tausalz-
beständig.
Einbaubereich 'Fahrbahn'
Abdeckung Klasse D 400 mit Rahmen aus Gusseisen
mit Beton,  DIN 19584 Form C1 (mit Einlage),
mit Schmutzfänger, DIN 1221,
Deckel mit Betonfüllung und dämpfender Einlage.
Schachtabdeckung auf planmäßige Höhe setzen.
Menge: 11,000 St

**02.07.0190 Schachtabd. herstellen**
StL-Nr. 1890942106010101
Schachtabdeckung, DIN EN 124 und DIN 1229,
vollfugig auf Mörtelbett aus Fertigzementmörtel
herstellen.
Druckfestigkeit fck,cube des Mörtels min. 20 N/mm2,
Zement Art CEM I, max. w/z 0,50, frost-/tausalz-
beständig.
Einbaubereich 'Hofeinfahrt'
Abdeckung Klasse B 125 mit Rahmen rund aus
Gusseisen mit Beton, DIN 4271,
mit Schmutzfänger, DIN 1221,
Deckel mit Betonfüllung und dämpfender Einlage.
Schachtabdeckung auf planmäßige Höhe setzen.
Menge: 3,000 St

**02.07.0200 Dichtheit DIN EN 1610 Luft T = 2,50 m**
FT-Schacht DN 1000, Tiefe bis 2,50 m auf Dichtheit nach DIN EN 1610 prüfen. Erforderliche Verankerungen
und Rohrverschlüsse liefern und beseitigen.
Notwendigen Füllstoff liefern und ableiten.
Schacht bis DN 1000
Prüfung mit Luft.
Prüfbericht anfertigen und AG auf CD und in Papierform übergeben

Prüfung durch ein unabhängiges Labor nach EN 45001 mit Akkreditierung. Die Ausführung der Dichtigkeitsprüfung ist mindestens 1 Woche vor Beginn dem AG schriftlich mitzuteilen.
Menge: 6,000 St

**02.07.0210 Dichtheit DIN EN 1610 Luft T = 3,00 m**
FT-Schacht DN 1000, Tiefe bis 3,00 m auf Dichtheit nach DIN EN 1610 prüfen. Erforderliche Verankerungen
und Rohrverschlüsse liefern und beseitigen.
Notwendigen Füllstoff liefern und ableiten.
Schacht bis DN 1000
Prüfung mit Luft.
Prüfbericht anfertigen und AG auf CD und in Papierform übergeben

Prüfung durch ein unabhängiges Labor nach EN 45001 mit Akkreditierung. Die Ausführung der Dichtigkeitsprüfung ist mindestens 1 Woche vor Beginn dem AG schriftlich mitzuteilen.
Menge: 4,000 St

**02.07.0220 Dichtheit DIN EN 1610 Luft T = 3,50 m**
FT-Schacht DN 1000, Tiefe bis 3,50 m auf Dichtheit nach DIN EN 1610 prüfen. Erforderliche Verankerungen
und Rohrverschlüsse liefern und beseitigen.
Notwendigen Füllstoff liefern und ableiten.
Schacht bis DN 1000
Prüfung mit Luft.
Prüfbericht anfertigen und AG auf CD und in Papierform übergeben

Prüfung durch ein unabhängiges Labor nach EN 45001 mit Akkreditierung. Die Ausführung der Dichtigkeitsprüfung ist mindestens 1 Woche vor Beginn dem AG schriftlich mitzuteilen.
Menge: 1,000 St

**02.07.0230 Dichtheit DIN EN 1610 Luft T = 4,00 m**
FT-Schacht DN 1000, Tiefe bis 4,00 m auf Dichtheit nach DIN EN 1610 prüfen. Erforderliche Verankerungen
und Rohrverschlüsse liefern und beseitigen.
Notwendigen Füllstoff liefern und ableiten.
Schacht bis DN 1000
Prüfung mit Luft.
Prüfbericht anfertigen und AG auf CD und in Papierform übergeben

Prüfung durch ein unabhängiges Labor nach EN 45001 mit Akkreditierung. Die Ausführung der Dichtigkeitsprüfung ist mindestens 1 Woche vor Beginn dem AG schriftlich mitzuteilen.
Menge: 1,000 St

**02.07.0240 Dichtheit DIN EN 1610 Luft T = 5,00 m**
FT-Schacht DN 1000, Tiefe bis 5,00 m auf Dichtheit nach DIN EN 1610 prüfen. Erforderliche Verankerungen
und Rohrverschlüsse liefern und beseitigen.
Notwendigen Füllstoff liefern und ableiten.
Schacht bis DN 1000
Prüfung mit Luft.
Prüfbericht anfertigen und AG auf CD und in Papierform übergeben

Prüfung durch ein unabhängiges Labor nach EN 45001 mit Akkreditierung. Die Ausführung der Dichtigkeitsprüfung ist mindestens 1 Woche vor Beginn dem AG schriftlich mitzuteilen.
Menge: 2,000 St

#### Untertitel 02.08 Wasserhaltungsarbeiten

##### Abschnitt 02.08.01 Aufrechterhaltung SW-Abfluss

**02.08.01.0010 Pauschale zur Aufrechterhaltung des SW-Abflusses**
*** Pauschalposition
Pauschale zur Aufrechterhaltung des SW-Abflusses während der gesamten Bauzeit zum Anschluß des neuen SW-Kanals an die bestehenden Schächte bei:

- Schacht 210009
- Schacht 201909
- Schacht 201906
- Schacht 201904
- Schacht 201900
- Schacht PW

und zum Anschluß der neuen Anschlußleitungen bei:

- Haltung 210009 - 210010
- Haltung 201909 - 201908
- Haltung 201908 - 201907
- Haltung 201907 - 201906
- Haltung 201903 - 201904
- Haltung 201900 - 201901

Während der Kanalbauarbeiten ist der komplette SW-Abfluß aus der bestehenden Bebauung Neubruchstraße Nr. 8 - 34 nach Wahl des AG durch Umpumpen aufrechtzuerhalten. Die temporäre Abdichtung der Schächte hat am Ablauf durch Absperrblasen DN 250 zu erfolgen.

Die Ableitungslänge bis zum nächsten Schacht beträgt bis zu 75 m. Offene, flexible Pumpleitungen sind überfahrbar (Schlauchrampe) und verkehrssicher auszuführen.

Ein Rückstau in die Hausanschlußleitungen ist in jedem Falle zu vermeiden.

Der SW-Anfall kann bis zu 5,0 l/s betragen.
Menge: 1,000 psch

##### Abschnitt 02.08.02 Wasserhaltungsarbeiten

**Ausführungsbeschreibung 18 StLKNr. 10.18 907/000**
*StLKNr. 10.18 907/000*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.
*Offene Wasserhaltung*
Die offene Wasserhaltung zum Freihalten des langgestreckten Rohrgrabens von Bodenwasser nach geologischen Verhältnissen entsprechend den Angaben in der Baubeschreibung ist so durchzuführen, daß eine schadlose Ableitung zum Vorfluter, bzw. zur Flächenversickerung gegeben ist. Der Einleitung in einen Vorfluter ist ein Sand- und Schlammfang vorzuschalten.

Der AN hat vor der Bauausführung eine wasserrechtliche Erlaubnis für die Entnahme und Einleitung des Grundwassers zu beantragen und dem AG rechtzeitig vor Bauausführung vorzulegen.
Wird als Antriebskraft für die Pumpen elektrischer Strom durch ein Stromaggregat verwendet, so sind die Einrichtungskosten in den Angebotspreis einzurechnen. Für Schäden die durch ein Pumpenversagen entstehen, haftet ausschließlich der AN

**02.08.02.0010 Wasserhaltungsanl. f. lange Baugrube herstellen**
StL-Nr. 1890720202010201
Wasserhaltungsanlage zum Freihalten einer langgestreckten Baugrube von Bodenwasser nach geologischen
und hydraulischen Erfordernissen nach Unterlagen
des AG und zum schadlosen Ableiten des geförderten
Wassers herstellen, umbauen bzw. umsetzen,
abbauen und abfahren.
Haltungslängen nach Wahl des AN.
Ggf. erforderliche Erdarbeiten, Wasserfassung,
Zu- und Ableitung, Sand- und Schlammfänge
(ausgenommen Reservestromanlage)
gehören zum Leistungsumfang.
Vorhalten, Unterhalten und Betreiben werden gesondert
vergütet.
Abrechnung nach Länge der Baugrube/des Leitungsgrabens.
Vorflut 'Versickermulde Freifläche'
Länge der Ableitungseinrichtung bis m '50'
Wasserhaltung für Leitungsgraben für Leitung
mit Schächten
Wasserfassung nach Wahl des AN,
Gesamtförderdurchfluss über 5 m3/h bis 10 m3/h,
Förderhöhe ab Sohle bis 5,00 m.
Menge: 100,000 m

**02.08.02.0020 Wasserhaltungsanl. unterh. u. vorh.**
StL-Nr. 18907203
Wasserhaltungsanlage der
OZ '02.020'
unterhalten und betriebsbereit vorhalten.
Abgerechnet wird nach Kalendertagen, an denen die
Anlage vorgehalten werden muss.
Menge: 10,000 d

**02.08.02.0030 Wasserhaltungsanl. betreiben**
StL-Nr. 18907204
Wasserhaltungsanlage der
OZ '02.020'
betreiben.
Abgerechnet werden nur die vom AG bestätigten Be-
triebsstunden. Zuschläge für Überstunden, Sonn- und
Feiertagsarbeit und dgl. gehören zum Leistungsumfang.
Der angebotene Einheitspreis gilt unabhängig von
der Anzahl der abgerechneten Stunden.
Menge: 240,000 h

#### Untertitel 02.09 Horizontalspülbohrverfahren

**02.09.0010 Einrichten und Räumen der Baustelle Spülbohrverfahren**
*** Pauschalposition
Einrichten, Vorhalten und Räumen der Baustelle für die
Horizontalspülbohrung einschließlich Anlegen der Lager- und Arbeitsplätze, Beschaffen von Lager- und Arbeitsflächen über die vom AG zur Verfügung gestellten hinaus, Herrichten benutzter Flächen,
Anfahren, Vorhalten, Umsetzen, Abbau und Abtransport des Horizontalspülbohrsystems, Positionieren der Bohranlage, einschl.Versorgung mit Druckwasser.
Wird die Startgrube auch als Zielgrube verwendet oder
umgekehrt wird nur die Startgrube vergütet.
Menge: 1,000 psch

**02.09.0020 Suchschlitz herstellen**
StL-Nr. 1890511100080101
Suchschlitz zur Feststellung der Lage von Kabeln,
Leitungen und dgl. herstellen.
Lage nach Angabe des AG.
Homogenbereich(e) nach Unterlagen des AG.
Leitungsart 'Telekom+Strom'
Tiefe bis 1,25 m
Boden seitlich lagern.
Menge: 10,000 m3

**02.09.0030 Startgrube Spülbohrverfahren herstellen**
Position Startgrube für Horizontal-Spülbohrverfahren nach Wahl des AN herstellen und nach der Bohrung wieder ordnungsgemäß verfüllen.
Größe der Baugrube: bis zu 8,00 m lang, bis zu 2,00 m breit und bis zu 3,00 m tief (mind. 0,70 m tiefer als Rohrsohle DL)
Aushub Boden Homogenbereich B I+II nach Abtrag Oberboden oder Oberflächenbefestigung herstellen, Aushub auf Zwischenlager des AG fördern und lagern.
Geeigneten, nichtbindigen, verdichtungsfähigen Boden
liefern, lagenweise einbauen und verdichten. Die Lieferung und der Einbau des Materials wird gesondert vergütet.
Behinderungen durch Verbau.
Die Baugrubenaussteifung ist nach DIN 18303 bzw. DIN
4124 zu bemessen und herzustellen, sowie gemäß
ZTVE-StB94 aufzufüllen und zu verdichten.
Menge: 15,000 m3

**02.09.0040 Zielgrube Spülbohrverfahren herstellen**
Zielgrube Spülbohrverfahren herstellen
Position Zielgrube für Spülbohrverfahren nach Wahl des AG
herstellen und nach der Bohrung wieder ordnungsgemäß
verfüllen.
Größe der Baugrube: bis 2,00 m lang, bis zu 2,00 m breit und bis zu 2,0 m tief (mind. 0,50 m tiefer als Rohrsohle DL)
Aushub Boden Homogenbereich B I+II nach Abtrag Oberboden oder Oberflächenbefestigung herstellen, Aushub auf Zwischenlager des AG fördern und lagern.
Geeigneten, nichtbindigen, verdichtungsfähigen Boden
liefern, lagenweise einbauen und verdichten.
Die Lieferung und der Einbau des Materials wird gesondert vergütet.
Behinderungen durch Verbau.Behinderungen durch Verbau.
Die Baugrubenaussteifung ist nach DIN 18303 bzw. DIN
4124 zu bemessen und herzustellen, sowie gemäß
ZTVE-StB94 aufzufüllen und zu verdichten.
Menge: 10,000 m3

**02.09.0050 Rohrleitung PE 100 RC, 125x11,4 mm liefern**
Abwasserdruckrohrleitung liefern
DIN 8074 und DIN EN12201
PE 100 RC 125x11,4 mm SDR 11
im Ringbund
einschl. gesamte Rohrleitung der Haltung auslegen und
vorstrecken, einschl. Rohrverbindungen durch
Heizelementstumpfschweissung herstellen,
z.B. Fa. Simona oder glw.

------------------------------------
Angabe Bieter
Menge: 260,000 m

**02.09.0060 Verlegung von Abwasserdruckrohren PE 100 RC 110x10 mm**
Verlegung von Abwasserdruckrohren PE 100 RC 125x11,4 mm
SDR 11 im Horizontal-Spülbohrverfahren in Böden
Homogenbereich B I+II
Gesamtlänge bis 260 m
einschl. der verlaufsgesteuerten Pilotbohrung, den
erforderlichen Aufweitungen des Bohrkanals und des
Einziehens der Rohrleitung,
einschl. des Einbringens und der Entsorgung der erforderlichen
Suspension (Bentonit)
Die Lieferung der Rohrleitung wird gesondert vergütet.
Vergütet wird die Länge der fertigen Haltung jeweils bis zur Innenwand des Anschlußschachtes.
Tiefenlage 1,50 m bis 2,00 m unter GOK
Bodenarten gemäß Angaben des AG
Menge: 260,000 m

**02.09.0070 Zulage für Schneiden und zusätzliche Rohrverbindungen**
Zulage für Schneiden und zusätzliche Rohrverbindungen
Zulage zur Rohrleitung Horizontalspülbohrverfahren für das Schneiden und der zusätzlichen Rohrverbindungen mit
Heizelement-Stumpfschweißen bei Verbindung mehrerer
Teilabschnitte
Menge: 3,000 St

### Titel 03 PUMPSTATION

#### Untertitel 03.01 Asphaltarbeiten

**Ausführungsbeschreibung 19 StLKNr. 10.18 911/000**
*StLKNr. 10.18 911/000*
StL-Nr. 18911000
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

**03.01.0010 Gebundenen Ober- bau aufbrechen**
StL-Nr. 1891110608010101
Gebundenen Oberbau aufbrechen und aufnehmen. Material soweit erforderlich zerkleinern.
Verwertungsklasse A
Bereich 'Standort PW'
Decke aus 'AC 11 DS'
Dicke cm '4'
und Asphalttragschicht
Dicke cm '14'
auf ungebundener Tragschicht,
Aufbruchbreite m '20,0'
Material in Eigentum des AN übernehmen und
einer Verwertung nach Wahl des AN zuführen.
Menge: 600,000 m2

#### Untertitel 03.02 Baugrubenarbeiten

**Ausführungsbeschreibung 20 StLKNr. 10.18 905/000**
*StLKNr. 10.18 905/000*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**Ausführungsbeschreibung 21 Voraushub Pumpwerk**
*Voraushub Pumpwerk*
Nachfolgende Position bezeichnet den Voraushub für das Pumpwek mit geböschten Wänden (bis 45 °-Winkel) bis zu einer Tiefe von 3,0 m und einer Abfahrtsrampe (10 % Gefälle)

**03.02.0010 Baugrube herstellen**
StL-Nr. 1890520201010006
Baugrube für Bauteile nach Unterlagen des AG
herstellen. Boden lösen und laden.
Bauteil(e) 'Voraushub PW'
Boden des/der Homogenbereiches/e  B '1-2'
Beschreibung des Homogenbereichs nach Unterlagen
des AG.
in offener Baugrube lösen.
Boden 'auf Zwischenlager AG'
Menge: 1000,000 m3

**03.02.0020 Baugrube herstellen**
StL-Nr. 1890520201020106
Baugrube für Bauteile nach Unterlagen des AG
herstellen. Boden lösen und laden.
Bauteil(e) 'Pumpwerk'
Boden des/der Homogenbereiches/e  B '1-2'
Beschreibung des Homogenbereichs nach Unterlagen
des AG.
innerhalb von Baugrubenumschließungen der OZ '03.020'
lösen. Baugrubenumschließungen werden gesondert
vergütet. Wandflächen der Baugrubenumschließungen
von anhaftenden Bodenteilen säubern.
Die Arbeitsschritte des Aushubs sind auf die ggf.
erforderliche Verankerung/Aussteifung der Baugrubenumschließung abzustimmen.
Wasserhaltung wird gesondert vergütet.
Boden 'auf Zwischenlager AG'
Menge: 120,000 m3

**03.02.0030 Planum herstellen**
StL-Nr. 18904109050203
Planum profilgerecht herstellen
in 'Sohle Baugrube'
max. Abweichung von der Sollhöhe +2/-2 cm.
Verformungsmodul EV2 mindestens 100 MPa bzw.
EVD mindestens 50 MPa.
Menge: 30,000 m2

**03.02.0040 Baugrubenverf. bei kleineren Bauteilen herstellen**
StL-Nr. 189053010307
Baugrubenverfüllung bei kleineren Bauteilen
wie Mauern, Sockel, Treppen, Einzelschächten
und dgl. herstellen.
Boden einbauen und verdichten.
Bauteil(e) 'Sohle Baugrube'
Tiefe m 'bis 4,0 m'
Material 'Mineralschotter 0/45'
liefern, einbauen und verdichten.
Menge: 15,000 m3

**03.02.0050 Riesel 4/8**
Lieferung und Einbau von Riesel, gewaschen 4/8 als Ausgleichs- und Tragschicht von Schächten und Bauwerken, Stärke bis zu 15 cm
Menge: 5,000 m3

**03.02.0060 Arbeitsraumverf. herstellen**
StL-Nr. 18905302020501
Arbeitsraumverfüllung herstellen.
Boden ggf. laden und fördern, einbauen und verdichten.
Bauteil(e) 'PW-Schacht'
Arbeitsraum zwischen Bauteil und Baugrubenumschließungen,
Art des Verfüllmaterials: 'SoB'
zwischengelagerten Boden der OZ '02.010 + 02.020'
laden.
Menge: 18,000 m3

**03.02.0070 Arbeitsraumverf. herstellen**
StL-Nr. 18905302020502
Arbeitsraumverfüllung herstellen.
Boden ggf. laden und fördern, einbauen und verdichten.
Bauteil(e) 'PW-Schacht'
Arbeitsraum zwischen Bauteil und Baugrubenumschließungen,
Art des Verfüllmaterials: 'Kies-Sand-Gemisch 0/32'
Verfüllmaterial liefern.
Boden aus Seitenentnahmen oder Gewinnungsbetrieben.
Menge: 18,000 m3

**03.02.0080 Arbeitsraumverf. herstellen**
StL-Nr. 18905302010501
Arbeitsraumverfüllung herstellen.
Boden ggf. laden und fördern, einbauen und verdichten.
Bauteil(e) 'PW-Schacht'
Arbeitsraum zwischen Bauteil und Erdreich,
Art des Verfüllmaterials: 'SoB'
zwischengelagerten Boden der OZ '02.010+02.020'
laden.
Menge: 470,000 m3

**03.02.0090 Arbeitsraumverf. herstellen**
StL-Nr. 18905302010502
Arbeitsraumverfüllung herstellen.
Boden ggf. laden und fördern, einbauen und verdichten.
Bauteil(e) 'PW-Schacht'
Arbeitsraum zwischen Bauteil und Erdreich,
Art des Verfüllmaterials: 'Kies-Sand-Gemisch 0/32'
Verfüllmaterial liefern.
Boden aus Seitenentnahmen oder Gewinnungsbetrieben.
Menge: 470,000 m3

#### Untertitel 03.03 Verbauarbeiten

**Ausführungsbeschreibung 22 StLKNr. 05.16 906/000**
*StLKNr. 05.16 906/000*
StL-Nr. 16906000
Vorbemerkungen zu LB 906
1. Beton und Zementmörtel:
1.1 Die Angaben in Klammern unterhalb von Begriffen
wie z.B. der Druckfestigkeitsklasse und der
Expositionsklasse werden nicht Vertragsbestandteil.
2. Die nachfolgend aufgeführten Leistungen gehören
zum Leistungsumfang:
2.1 Das Herstellen und Beseitigen des Bohr-/Ramm-
planums bzw. der Aufstandsfläche gehören zur vertraglichen Leistung, wenn nicht eine besondere OZ (Pos.)
vorgesehen ist.

**Ausführungsbeschreibung 23 Vorbemerkung Geräteeinsatz**
*Vorbemerkung Geräteeinsatz*
Vorbemerkung Geräteeinsatz
Der Geräteeinsatz (Geräte für Pfähle, Verbauten,
Verpressanker und dergleichen) ist in die
Baustelleneinrichtungsposition einzurechnen. Der
Geräteeinsatz umfasst das Anfahren, das Aufstellen und
das mehrmalige Umsetzen im Baustellenbereich sowie das
Abbauen und Abfahren.

Die Abrechnung erfolgt gemäß VOB C Verbauarbeiten nach DIN 18303

Die Verbauten sind gemäß ZTV- ING auszubilden.

**Ausführungsbeschreibung 24 Spundwandverbau**
*Spundwandverbau*
Die nachfolgende, geschlossene Spundwandkasten ist wasserdicht für die Baugrube des PW-Schaches auszuführen. Mit Wasserandrang aus Schichtenwasserzutritt ist zu rechnen.

**03.03.0010 Auflockerungsboh- rung herstellen**
StL-Nr. 1690611602
Auflockerungsbohrungen herstellen.
Bauteil(e) 'Spundwand'
Beschreibung der Homogenbereiche nach Unterlagen
des AG.
Bohrung für Spundwand.
Menge: 280,000 m

**03.03.0020 Stahlspundwand- kasten herstellen**
StL-Nr. 1690610801
Stahlspundwandkasten einschl. Gurtungen,
Aussteifungen und/oder Verankerungen sowie ggf.
erforderlicher Eck-, Pass- und Keilbohlen nach
Unterlagen des AG herstellen, vorhalten, ausbauen
und einer Entsorgung nach Wahl des AN zuführen.
Freigelegte Wandflächen
von anhaftenden Bodenteilen säubern.
Beschreibung der Homogenbereiche nach Unterlagen
des AG.
Bauteil(e) 'PW-Schacht'
Baugrubentiefe m 'bis 4,0'
Spundbohlen einrütteln.
Menge: 180,000 m2

#### Untertitel 03.04 Wasserhaltungsarbeiten

**Ausführungsbeschreibung 25 StLKNr. 10.18 907/000**
*StLKNr. 10.18 907/000*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.
*Offene Wasserhaltung*
Die offene Wasserhaltung zum Freihalten der Baugrube von Bodenwasser nach geologischen Verhältnissen entsprechend den Angaben in der Baubeschreibung ist so durchzuführen, daß eine schadlose Ableitung zum Vorfluter, bzw. zur Flächenversickerung gegeben ist. Der Einleitung in einen Vorfluter ist ein Sand- und Schlammfang vorzuschalten.

Der AN hat vor der Bauausführung eine wasserrechtliche Erlaubnis für die Entnahme und Einleitung des Grundwassers zu beantragen und dem AG rechtzeitig vor Bauausführung vorzulegen.
Wird als Antriebskraft für die Pumpen elektrischer Strom durch ein Stromaggregat verwendet, so sind die Einrichtungskosten in den Angebotspreis einzurechnen. Für Schäden die durch ein Pumpenversagen entstehen, haftet ausschließlich der AN

**03.04.0010 Wasserhaltungsanl. herstellen**
StL-Nr. 1890720104020201
Wasserhaltungsanlage zum Freihalten einer Baugrube
von Bodenwasser und zum schadlosen Ableiten des
geförderten Wassers herstellen, umbauen bzw.
umsetzen innerhalb der Baugrube, abbauen
und abfahren.
Ggf. erforderliche Erdarbeiten, Wasserfassung,
Zu- und Ableitung, Sand- und Schlammfänge
(ausgenommen Reservestromanlage)
gehören zum Leistungsumfang.
Vorhalten, Unterhalten und Betreiben werden gesondert
vergütet.
Abrechnung je Baugrube.
Vorflut 'Versickermulde'
Länge der Ableitungseinrichtung bis m '50'
Wasserhaltung für Baugrube für Schacht,
Wasserfassung mittels Pumpensumpf und Zulaufgräben,
Gesamtförderdurchfluss über 5 m3/h bis 10 m3/h,
Förderhöhe ab Sohle bis 5,00 m.
Menge: 1,000 St

**03.04.0020 Wasserhaltungsanl. unterh. u. vorh.**
StL-Nr. 18907203
Wasserhaltungsanlage der
OZ '01.010'
unterhalten und betriebsbereit vorhalten.
Abgerechnet wird nach Kalendertagen, an denen die
Anlage vorgehalten werden muss.
Menge: 5,000 d

**03.04.0030 Wasserhaltungsanl. betreiben**
StL-Nr. 18907204
Wasserhaltungsanlage der
OZ '01.010'
betreiben.
Abgerechnet werden nur die vom AG bestätigten Be-
triebsstunden. Zuschläge für Überstunden, Sonn- und
Feiertagsarbeit und dgl. gehören zum Leistungsumfang.
Der angebotene Einheitspreis gilt unabhängig von
der Anzahl der abgerechneten Stunden.
Menge: 120,000 h

#### Untertitel 03.05 Erdungsanlage

**Ausführungsbeschreibung 26 Errichtung des Fundamenterdersystems**
*Errichtung des Fundamenterdersystems*
Errichtung des Fundamenterdersystems
Das Fundamenterdersystem erfüllt wichtige Sicherheitsfunktionen und ist ein Bestandteil einer elektrischen Anlage. Die Errichtung und Dokumentation dieser Erdungsanlage ist deshalb durch eine Elektro-/Blitzschutzfachkraft oder unter deren Aufsicht durchzuführen. Die Durchgangsmessung ist nur durch eine Elektro-/Blitzschutzfachkraft möglich.

**03.05.0010 Fundamenterders nach DIN 18014**
Fundamenterders nach DIN 18014
Herstellung eines ringförmigen Fundamenterders
in der Baugrube um das Stahlbetonbauwerk herum

Erdungsbandstahl in vorhandene Fundamentschalung oder
Ausschachtung einschl. Befestigungsmaterial
(Anschlußklemmen, Kreuzklemmen) liefern und montieren.

Erdungsband, Runderder Ø 10 mm Edelstahl V4A
Menge: 30,000 m

**03.05.0020 Anschlussfahne Runddraht NIRO (V4A)**
Anschlussfahne Runddraht NIRO (V4A)
Anschlussfahnen gerichtet für den Anschluss der Ableitungen an die Erdungsanlage aus korrosionsfestem Edelstahl NIRO (V4A), einschl. der erforderlichen Anschlußklemmen

Nach DIN EN 62561-2 (VDE 0185 Teil 202).
Werkstoff: NIRO (V4A)
Werkstoff-Nr.: 1.4571 / 1.4404
ASTM / AISI:: 316Ti / 316L
Länge: 1000 mm
Abmessung: Ø10 mm
Querschnitt: 78 mm2
Normenbezug: DIN EN 62561-2

z.B. Fabrikat: DEHN, Typ: AF 10 V4A 1000
Art.-Nr.: 860110 oder gleichwertig.

-----------------------------
Angabe Bieter
Menge: 10,000 St

**03.05.0030 Durchgangsmessung nach DIN 18014**
Durchführung einer Durchgangsmessung samt Dokumentation für eine Erdungsanlage nach DIN 18014 durch eine Elektro-/oder Blitzschutzfachkraft
Menge: 1,000 St

#### Untertitel 03.06 Pflasterarbeiten

**Ausführungsbeschreibung 27 StLKNr. 10.17 913/000**
*StLKNr. 10.17 913/000*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

**03.06.0010 Einfassung herstellen**
StL-Nr. 1791341801010101
Einfassung aus Betonbordsteinen
auf 20 cm dickem Fundament herstellen.
Den Fundamentbeton als Rückenstütze
mit einer Breite von 15 cm hochziehen. Oberkante
nach Dicke der angenzenden Flächenbefestigung.
Form TB mm x mm '80x250'
Fundamentbeton C25/30.
Gerader Stein,
mit einer Fugenbreite von 10 mm,
Fugen mit Fertigzementmörtel verfüllen,
Druckfestigkeit fck,cube des Mörtels min. 50 MPa,
Zement Art CEM I, max. w/z 0,50,
frost-/tausalzbeständig, Ausbreitmaßklasse F3.
Menge: 20,000 m

**03.06.0020 Kies Traufstreifen**
Lieferung und Einbau gewaschenen Rollkies 16/32 als Traufstreifen entlang der Außenfassade Betriebsgebäude
Baustoffgemisch ohne industriell hergestellte Gesteinskörnung,
Menge: 4,000 m3

#### Untertitel 03.07 Pumpstation

**03.07.0010 Sonderbauwerk Pumpbauwerk**
*** Pauschalposition
Lieferung und Einbau Sonderbauwerk als Pumpbauwerk in FT-Bauweise nach DIN 1045/DIN EN 206-1
Betongüte: C 35/ 45
WU - Beton nach DIN 1048
Expositionsklassen: XC4/ XF3/ XA1
Rissbreitenbegrenzung: 0,20 mm
Betondeckung nomc: 4,00 cm
individuell hergestellt (Kompaktbauweise)

Technische Daten Grundbauwerk:
- lichte Baulänge: 5,70 m
- lichte Baubreite: 2,70 m
- lichte Bauhöhe: 5,75 m
- Wandstärke: 25 cm
- Bodenstärke: 30 cm
- Deckenstärke: 25 cm

schwerstes Einzelteil: ca. 55,0 to
Gesamtgewicht: ca. 100,0 to

im Lieferumfang enthalten:
- prüffähige statische Berechnung
- Ausführungplanung
- Freigabe- und Werkplanung im pdf-Format
- Anlieferung auf die Baustelle
- Abladen + Versetzen
- 2-teilige, druckwasserdichte Ausführung des
  Pumpbauwerkes, in der Höhe geteilt
- 1 x UT: 6,20 x 3,20 x 3,10 m, ca. 55,0 to
- 1 x OT: 6,20 x 3,20 x 3,20 m, ca. 45,0 to
- Deckenplatte ist bereits vormontiert
- Oberteil wird mittels Dorne und plastischem
  Dichtungsband auf das Schachtunterteil
  montiert, einschl. Montagemateria
- inkl. Trennwand in UT und OT, werkseitig
  einbetoniert (D = 0,20 m, B = 2,70 m, H = 2,80 m
  + 2,95 m)
- 1 Stk Domschacht 800 x 800 x 150 mm,
  werkseitig auf der Deckenplatte anbetoniert
- inkl. Profilbetonausbildung im Vorschacht (2,70 m x
  1,0 m x 0,25 m)
- 1 Stk Maschinensockel, ca. 1.400 x 1.000 x 80 mm
- 1 Stk Deckenöffnung 865 x 865 mm
- 1 Stk Deckenöffnung 2.100 x 2.100 mm
- 1 Stk Deckenöffnung 800 x 800 mm
- 1 Stk Pumpensumpf in Bodenplatte 20x20x15 cm

Wand- und Deckendurchführungen für bauseitige Anschlüsse

4 x DN 150 Futterrohre Deckenaussparung Strom
1 x DN 150 Futterrohr Wandaussparung Strom
1 x DN 200 Futterrohr Wandaussparung AW-Druckleitung
1 x DN 80 Futterrohr Wandaussparung Wasserversorgung
2 x DN 200 Futterrohr Wandaussparung Be- und Entlüftung
2 x DN 150 Futterrohr Zwischenwandaussparung Zulauf PW
1 x DN 100 Futterrohr Zwischenwandaussparung Druckltg.
1 x DN 300 Schachtfutter DN 300 Stz

Schachtabdeckung eckig, V2A,
Maße: 800 x 800 mm, mit Isolierung,
inkl. Dunsthut und insektensicherem Sieb,
Blechstärke 2 mm, mit Gasdruckfeder,
regensicher, begehbar, Scharniere innenliegend,
umlaufend frost-, Benzin- und
Lösemittelbeständige Gummidichtung, mit
selbsteinfallendem Zentralverschluß
(z.B. Fa. Huber SE oder glw.)

Schachtabdeckung eckig, Edelstahl V2A
als Riffelblech mit Rahmen, begehbar mit Verschluß

Deckel:
Tränenblech in 3 auf 5 mm Stärke bzw. 4 auf 6 mm ab
Außenmaß 1010 mm.
Werkstoff Edelstahl 1.4301 (V2A).
Rahmen:
U-Profil ab Rahmenaußenmaß 910 mm.
Werkstoff Edelstahl 1.4301 (V2A).
- Abmessungen: 865 x 865 mm
- Material V2A (Nr. 1.4301 / X5CrNi18-10)
- Belastungsklasse 5 kN/m2
- Rahmenhöhe 45 mm aus Profilblech mit U-Profilrahmen
  und Maueranker zum Einbetonieren mit Aushebeloch
  (z.B. Fa. Hörnemann oder glw.)

Einstiegsleiter aus Edelstahl V2A,
Trittbreite 400 mm, Länge 5.400 mm,
inkl. Wandabstandhalter, starr,
mit mittiger Fallschutzschiene,
mit Einstiegshilfe aufsteckbar,

Fundamenterders nach DIN 18014
Herstellung eines ringförmigen Fundamenterders
innerhalb der Bodenplatte, horizontal und vertikal zwischen der Bewehrung verlegt

Erdungsbandstahl in vorhandene Fundamentschalung oder
Ausschachtung einschl. Befestigungsmaterial
(Anschlußklemmen, Kreuzklemmen) liefern und montieren.
Banderder 30x 5 mm, verzinkt, L = 40,0 m

Lieferung und Einbau eines
Erdungsfestpunkt Typ M NIRO (V4A) M10/M12
Erdungsfestpunkte als korrosionsfreien Anschluss
z.B. der Ableitung an die Bewehrung von Gebäuden
oder an die Erdungsanlage für den
Schutzpotentialausgleich und/oder den
Funktionspotentialausgleich
Typ M mit Anschlussachse (l = 180 mm, Ø10 mm)
Anschlussgewinde: M10 / M12
Werkstoff Platte: NIRO (V4A)
Werkstoff-Nr.: 1.4571 / 1.4404 / 1.4401
ASTM / AISI:: 316Ti / 316L / 316
Werkstoff Achse: NIRO
Kurzschlussstrom (AC 50 Hz / DC): 3,9 kA
Normenbezug: DIN EN 62561-1
Anzahl: 16 St für Innen- und Außenanschluß

Montage Pumpbauwerk
- inkl. An- und Abfahrt, Personal
- inkl. Arbeitsstunden, Personal
- inkl. An- und Abfahrt, Autokran
- inkl. Ballasttransport, Autokran
- inkl. Arbeitsstunden, Autokran

Zum Versetzen der Einzelteile ist ein Mobilkran erforderlich. Die minimale Auslegelänge zwischen Mitte Baugrube und Achse Autokran beim schwersten Einzelgewicht (mind. 55,0 to) muß 18,0 m betragen.
Der Kran ist längseits der Baugrube zu positionieren.
Größere Kranausladungen werden nicht separat vergütet.

- Der erforderliche Aufstellplatz ist für den Autokran
  standsicher herzustellen
- Die Baustellenzufahrt ist für Tiefbett-Sattelzüge und
  den Autokran standsicher herstellen.
- Die für die Montage erforderliche Strom- und
  Wasserversorgung ist sicherzustellen.

Eventuell anfallende Kosten für Transport und
Polizeibegleitung sowie verkehrslenkende Maßnahmen sind in die Pauschale einzurechnen.

Bei Bauwerken mit Übergewicht (> 26 to), Überbreite (> 3,00 m) oder Überhöhe (> 3,10 m) sind zum Transport behördliche Sonder- und Ausnahmegenehmigungen einzuholen. Diese Kosten sind in diese Position einzurechnen

z.B. Fa. FUCHS Fertigteilwerke Süd GmbH oder gleichwertig

siehe auch Plan Nr. K-04.1 bis K-04.4

--------------------------------
Angabe Bieter
Menge: 1,000 psch

**03.07.0020 FT- Einzelgarage als Betriebsgebäude**
Lieferung und Montage eines

Betriebsgebäudes als Stahlbetonfertigstation in einem Guss monolithischer Bauweise
- Länge 499 cm
- Breite 298 cm
- Höhe 248 cm
- Wandstärke 12 cm
- ohne Boden
- Dichtband aus Butylkautschuk (2 x Band 20/20 mit
  mittigen Lastübertragungsplättchen Stärke 10 mm) zum
  druckwasserdichten Anschluß der Außenwand zur
  bauseitigen Übergangsplatte (z. B. DS Butylrubber,
  Typ 20/20 oder gleichwertig)

- Innenwände mit grauer Farbe und Sprenkelung vgl.
  Fertiggarage
- Außenwände mit weißem Spritzputz
- Flachdachausbildung mit Ablauf und außenliegendem
  Fallrohr aus Titan-Zink-Blech
- wurzelfester Dachbeschichtung und Dachbegrünung
- Attikaverblechung Uginox (Alu mit Alu-Anthrazit-
  Beschichtung)
- Zugangstüre 100/200, einbruchsicher aus Kunststoff
  mit 42 mm Dämmung, Ausführung: aufbruchsicher RC 3
  (z.B. Fa. Hörmann Typ LPU 42 oder glw.)
- Kunststoff-Fenster 100/80 cm in weiß, aufbruchsicher
- Dachverstärkung für Schneelast bis 380 kg/m2
- Gesamtgewicht: ca. 18 to

einschl. Versetzen auf bauseits vorbereiteter Stahlbetondecke Pumpbauwerk und voheriger Prüfung der
Montagefähigkeit durch den Hersteller

Fracht- und Kranentladungskosten, die anfallenden LKW-Mautgebühren, Kostenrechnungen für die Genehmigung von Schwerlasttransporten sowie Kosten die durch
behördliche Auflagen werden nicht separat vergütet sondernsind in die Postion einzukalkulieren.

Die Zufahrt zur Baustelle bzw. Baugrube muss befestigt sein und für ein 40 Tonnen schweren Tieflader (Fahrzeugabmessungen ca. 16,5 x 3,0 m) möglich sein.

z.B. Fa. Bernrieder oder gleichwertig

siehe auch Plan Nr. K-04.0

---------------------------------
Angabe Bieter
Menge: 1,000 St

**03.07.0030 Sockelblech Titan-Zink**
*** Pauschalposition
Lieferung und Montage eines umlaufenden Sockelbleches aus Titan-Zink 0,7 mm als äußere Abdichtung zwischen Betriebsgebäude und Stahlbetondecke Pumpbauwerk
Breite: B = 450 mm, 2 x gekantet
einschl.
- Spenglerschrauben AW 20 (Torx 20 mit Scheibe)
- Blechkleber (z.B. Enkolit 310 ml)
- Bitumendichtmasse (z. B. Fa. Beko)
- Gesamtlänge L = 15,0 m

siehe auch Detail Traufstreifen Plan Nr. K-04.3
Menge: 1,000 psch

**03.07.0040 Zulage Kernbohrungen**
Zulage für die nachträgliche Herstellung einer vertikalen oder horizontalen Kernbohrung im Stahlbetonbauwerk

- Gesamtstärke: 250 mm
- Kernbohrung: Ø 150 mm
Bohrkern bergen und entsorgen, einschl. aller Nebenleistungen
Menge: 4,000 St

#### Untertitel 03.08 Technische Ausrüstung Pumpstation

**03.08.0010 Spindeltreppe**
Lieferung und Montage einer Spindeltreppe für
die Konstruktion von ein- bis zweigeschossigen Treppen  im Industriebau. Durchmesser D = 2000 mm. Die Stufen werden mit dem Standrohr verschraubt

- Werkszeichnung mit statischen Nachweis Tragfähigkeit
- Konstruktion in feuerverzinkter Ausführung nach
  DIN EN ISO 1461
- Durchmesser Ø: 2.000 mm
- Fertigung gemäß EN 1090
- Belastung nach DIN EN 1991-1-1/NA, Kategorie T 1
  Verkehrslast 3,0 kN/m2. bzw. 2,0 kN Einzellast,
  Holmdruck 0,50 kN/m
- Stufenausführung Stufe: Blechprofilrost Typ BN-O
- Handlauf aus Rohr 42,4 x 2 mm
- Stabgeländer mit vertikalen Fülllstäben
- Podest am Beginn zum Verschluß Treppenöffnung
  Austrittspodest 60 °

Gesamthöhe H= 6.000 mm

z.B. Fa. Lichtgitter oder glw.
siehe auch Plan Nr. K-04.3

------------------------------
Angabe Bieter
Menge: 1,000 St

**03.08.0020 Geländer gerade L = 1.000 mm**
Lieferung und Montage eines zusätzlichen Geländers im Bereich der Treppenöffnung 2.100 x 2.100 mm

- Handlauf aus Rohr 42,4 x 2 mm
- Stabgeländer mit vertikalen Fülllstäben

mit einer kraftschlüssigen Verankerung am Boden oder an der Wand

Höhe: 1.000 mm
Länge: 1.000 mm

einschl. Montagematerial
Menge: 1,000 St

**03.08.0030 Geländer gerade L = 2.000 mm**
Lieferung und Montage eines zusätzlichen Geländers im Bereich der Treppenöffnung 2.100 x 2.100 mm

- Handlauf aus Rohr 42,4 x 2 mm
- Stabgeländer mit vertikalen Fülllstäben

mit einer kraftschlüssigen Verankerung am Boden oder an der Wand

Höhe: 1.000 mm
Länge: 2.000 mm

einschl. Montagematerial
Menge: 1,000 St

**03.08.0040 HEB-Träger 160**
*** Pauschalposition
Lieferung und Montage eines mittelschweren Doppel-T-Trägers (HEB -160 Breitflanschträger, lackiert) gewalzt nach DIN 1025 Blatt 2 mit Toleranzen nach EN 10034. Gefertigt aus Stahl der Güte S235 JR+AR, +M oder +N gemäß EN 10025-2 (früher RST 37-2), Werkstoffnummer 1.0038.

Stahlkonstruktion, lackiert zur Aufnahme eines Flaschenzuges mit einer Tragkraft von mind. 0,50 to.

Bestehend aus:

1 x Horizontalträger L = 2.760 mm
2 x Vertikalträger (Steher) L = 2.060 mm

Träger 2 x lackiert (Grundierung und Decklackschicht, Farbe RAL 000 45 00, Architekturgrau)

Der Horizontalträger ist mit den Vertikalträgern an den beiden Enden durch 2 aufgeschweißte Kopfplatten zu verschauben. Die Tragkonstrukion ist mit der Außenwand des Betriebsgebäudes zu verankern.

Die Vorlage einer Werkszeichnung samt statischen Nachweis der Tragkonstruktion gehört zum Leistungsumfang

siehe auch Plan Nr. K-04.3 und K04.4
Menge: 1,000 psch

**03.08.0050 Flaschenzug 0,50 to**
*** Pauschalposition
Lieferung und Montage eines Handkettenzuges mit Haspelfahrwerk

- Tragkraft: mind. 500 kg
- Hubhöhe: 7.500 mm

z. B. Fa. SHT (Suhler Hebezeugtechnik) oder glw.
Menge: 1,000 psch

**03.08.0060 Prüfung vor Inbetriebnahme Krananlage**
*** Pauschalposition
Der Unternehmer hat dafür zu sorgen, dass kraftbetriebene Krane vor der ersten Inbetriebnahme und nach wesentlichen Änderungen vor der
Wiederinbetriebnahme durch einen Sachverständigen gemäß DGUV Vorschrift 52 geprüft werden

Püfung Krananlage durch einen Sachverständigen gemäß DGUV Vorschrift 52
Menge: 1,000 psch

**03.08.0070 Be-/Entlüftungskamin aus Edelstahl**
Lieferung und Montage eines
Be-/Entlüftungskamins mit insektensicherem Edelstahlsieb, mit angeschweißter Haube, aus Edelstahl.

Be-/Entlüftungskamin vollständig unter Schutzgas geschweißt, im Tauchbad gebeizt und passiviert.

Ausführung:

Material: 1.4307 (AISI 304 L)

Durchmesser: DN 150

Länge: 1000 mm

z. B. Fa. Huber SE
Menge: 2,000 St

**03.08.0080 Leitungsgraben herstellen**
StL-Nr. 1890510301010501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1-2'
Beschreibung des Homogenbereichs nach Unterlagen
des AG.
Grabentiefe bis 1,00 m,
für Rohrleitungen DN '150'
Rohrmaterial 'KG 2000 SN 10'
Boden in Leitungsgräben oberhalb der
Leitungszone einbauen und verdichten.
Der Einbau des verdrängten Materials erfolgt
in einer eigenen Position.
Menge: 10,000 m3

**03.08.0090 Granitgroßpflaster- streifen herstellen**
StL-Nr. 1791330401040101
Streifen aus Granitgroßpflastersteinen
mit einer maximalen Fugenbreite von 15 mm
auf 20 cm dickem Fundament herstellen.
Den Fundamentbeton als seitliche Stütze, soweit der
Streifen nicht an Borde oder dgl.anschließt, 15 cm
breiter als der Streifen herstellen und bis zur halben
Steinhöhe hochziehen. Mehrzeilige Streifen sind mit
beidseitigen Schnurkanten herzustellen.
Fundamentbeton C25/30.
1-zeilig
Als Einfassung an Einbauten,
Nennmaße 160/160-220/160 mm,
Sichtfläche gestockt oder sandgestrahlt.
Fugen mit Fertigzementmörtel vergießen,
Druckfestigkeit fck,cube des Mörtels min. 50 MPa,
Zement Art CEM I, max. w/z 0,50,
frost-/tausalzbeständig, Ausbreitmaßklasse F5.
Menge: 6,000 m

**03.08.0100 Be- und Entlüftungsleitung DN 150 Erdreich**
Lieferung und Verlegung von Be- und Entlüftungsleitungen KG 2000 DN 150 im Erdreich in Rohrleitungszone (Sandauflager + Rohrumhüllung), horizontal mit 1 % Gefälle zum Auslauf in Bauwerk.
Die Rohrgrabenarbeiten werden separat vergütet.
Menge: 10,000 m

**03.08.0110 Be- und Entlüftungsleitung DN 150 Bauwerk**
Lieferung und Verlegung von Be- und Entlüftungsleitungen KG 2000 DN 150 im Bauwerk Stahlbeton vertikal mit Befestigungsmaterial und Rohrschellen aus verzinktem Stahl, einschl. Rohrbögen
Menge: 6,000 m

**03.08.0120 Ringraumdichtung**
Lieferung und Montage einer druckwasserdichten Ringraumdichtung für

- Futterrohr (Kernbohrung): DN 200
- Mediumrohr, Außendurchmesser: 160 mm

z. B. Fa. Original LINK-SEAL® Ringraumdichtung oder gleichwertig

--------------------------------------
Angabe Bieter
Menge: 2,000 St

#### Untertitel 03.09 Technische Ausrüstung Sanitäranlagen

**03.09.0010 Ausgussbecken Mehrzweckbecken 65 cm in weiß**
Lieferung und Montage
Ausgussbecken Mehrzweckbecken 65 cm in weiß
- Spülbecken aus Kunststoff Breite 65 cm
- wandhängend montierbar
- Material: stabiler Kunststoff
- Farbe: weiß marmoriert
- besonders kompakt und platzsparend
- schlagfest, temperatur- und witterungsbeständig
- inklusive Standrohrventil
- Volumen: ca. 41 L
- Abmessungen:
  - B 65 cm  x H 27 cm x T 45 cm
z.B. Fa. Duschmeister oder gleichwertig

-----------------------------
Angabe Bieter
Menge: 1,000 St

**03.09.0020 Ablußrohre DN 50**
*** Pauschalposition
Lieferung und Montage von HT- Abflußrohren DN 50 grau
Aufputz Stahlbetonwand bis zur Einleitung in den Pumpensumpf der Bodenplatte, einschl. Siphon, Formteile und Befestigungsmaterial, Anschluß an Ausgussbecken und Luftentfeuchter

Länge: bis zu 3,0 m
Menge: 1,000 psch

**03.09.0030 Trinkwasserleitung aus Edelstahlrohr**
Lieferung und Montage von Trinkwasserleitungen aus Edelstahlrohr (1.4404/316L)

Duchmesser: 22 x 1,2 mm - DVGW-geprüft - Stange 2 m

einschl. aller erforderlichen Pressfitting Edelstahl V Kontur Profil Trinkwasser DVGW Fittinge 15 18 22 28

Geprüft nach DVGW Arbeitsblatt W 541 mit DVGW Prüfzeichen
Menge: 3,000 m

**03.09.0040 Pressfitting Formteile Edelstahl**
Lieferung und Monage von

Pressfitting Edelstahl V Kontur Profil Trinkwasser DVGW Fittinge 15 18 22 28

90 ° Bogen, T-Stück, 45 ° Bogen, Muffe, Kappe, Größe 22 mm

Geprüft nach DVGW Arbeitsblatt W 541 mit DVGW Prüfzeichen
Menge: 5,000 St

**03.09.0050 Kugelhahn Ventil bleifrei Trinkwasser**
Lieferung und Montage von

Pressfitting Kugelhahn Ventil bleifrei Trinkwasser f. Viega 15 18 22 28 35 M V 22 x 22 mm

Geprüft nach DVGW Arbeitsblatt W 541 mit DVGW Prüfzeichen
Menge: 2,000 St

**03.09.0060 Wandhalter Gartenschlauch**
Lieferung und Montage

Massiver und langlebiger Wandhalter aus rostfreiem Aluminium geeignet zum platzsparenden Aufhängen von Kabeln und Wasserschläuchen

Geeignet für: Wasserschlauch
Material: Aluminium (Aluguss)
Maße: 188 x 145 x 70 mm
Lieferumfang: Wandhalter
Menge: 1,000 St

**03.09.0070 Schnellkupplung Spritzdüse**
Lieferung und Montage einer

Schnellkupplung mit 3/4" Spritzdüse aus Messing
Stufenlose Mengenregulierung und abstellbarer Wasserfluss
Kein selbstständiges Lösen durch Sicherungsnoppen (auch im drucklosen Zustand). Mit NBR-Gummi Formdichtungen
Kompatibel mit dem GEKA-System
Klauenabstand 40 mm, Temperaturbeständig bis + 100°C, Betriebsdruck max. 10 bar
Technische Eigenschaften:
Betriebsdruck (bar): 10
Klauenabstand (mm): 40
Material (Dichtung): NBR (Acrylnitril-Butadien-Kautschuk)
Material (Körper): Messing
Temperaturbeständig: bis + 100°C
Zoll: 3/4"
Menge: 1,000 St

**03.09.0080 Wasserschlauch 3/4 "**
Lieferung und Montage

Profi-Wasserschlauch (z.B. von ContiTech oder gleichwertig): mit Innen-Ø 19mm, fix und fertig montiert mit GEKA plus Kupplungen, hochflexibel und knickstabil durch hochwertige EPDM Außen- und Innenschicht, ideal für Agrar- und Forstwirtschaft sowie Industrie und Handwerk.

Länge 10,0 m
Innendurchmesser: 3/4 Zoll
Menge: 1,000 St

**03.09.0090 Automatische Hygienespülung**
Lieferung und Installation Automatische Hygienespülung

 Hygienespülung Ø 50/40 mm, G 1/2, Aufputz, für Kalt-
  /Warmwasserleitung

- zum Verhindern von Stagnation in Trinkwasserleitungen
- Intervallspülung
- Spülintervall und Spülzeit einstellbar
- Nennweite der Versorgungsleitung maximal DN 20
- batteriebetrieben
- Magnetventil aus PA66
- Filtersieb mit Flachdichtung aus TPE
  mit eingebautem Siphon
- Aufnahmeeinheit aus ABS
  spritzwassergeschützt
- Zulassung nach (DIN) EN 1717 / (DIN) EN 13077
- Armaturengruppe I nach EN ISO 3822-1
- Anschlusssicher nach DVGW W 540
  mit Alkali-Mangan-Batterie Typ E-Block 9 V
- 4 Befestigungsschrauben
- 4 Dübel
- 4 Unterlegscheiben

z.B. Fa. Geberit Rapid Hygienespülung 616290001 oder gleichwertig

-------------------------------
Angabe Bieter
Menge: 1,000 St

#### Untertitel 03.10 Technische Ausrüstung Elektroinstallation

**Ausführungsbeschreibung 28 Zusätzliche technische Vertragsbedingungen**
*Zusätzliche technische Vertragsbedingungen*
Zusätzliche technische Vertragsbedingungen
Elektroinstallation, MSR-Technik

Elektroinstallation:
Die Sicherheitsvorschriften der Fachverbände, sowie die
insoweit einschlägigen Richtlinien vgl. u.a. (VDE-, VDEW-, ABB-, Fernmelde-, Postvorschriften, RGA-Richtlinien etc.), sowie die Elektroinstallations-Richtlinien (Richtlinien für die
Planung und Ausführung von Starkstromanlagen und
Fernmeldeleitungsanlagen in Gebäuden und Anlagen des Freistaates Bayern)
Die einschlägigen Brandschutzbestimmungen der Sachversicherer Fabrikathinweis mit dem Zusatz "oder gleichwertig wie"dienen nur der techn. Kennzeichnung. Es bleibt dem Bieter überlassen, ein anderes,
mindestens gleichwertiges Fabrikat anzubieten und zu
liefern, soweit dieses in Qualität, Abmessungen,
Funktionseigenschaften, Kundendienst und Wartung etc. als gleichwertig gelten kann. Alle Planmaße sind am Bau verantwortlich zu prüfen. Anordnung und
Höhenlage von Brennstellen, Schalter, Steckdosen,
Wasserhähnen, Anschlüsse, usw. sind mit der Bauleitung ebenso abzusprechen wie Abweichungen von Planmaßen.
Alle Stemmarbeiten sind vor Beginn mit der Bauleitung
abzustimmen. Es dürfen nur Materialien und Bauteile eingebaut werden, die das VDE Prüfzeichen tragen. Als Leitungsmaterial sind nur Cu-Leiter zulässig.
Alle mehrfach benötigten Materialien und Bauteile sind
in Form, Farbe und Konstruktion vom gleichen Fabrikat zu wählen. Für die Aufteilung und Absicherung der Stromkreise ist das Schaltschema verbindlich. Die Stromkreise sind entsprechend der tatsächlichen
Belastung gleichmäßig auf die Phasen zu verteilen.
Bei den nach DIN 18 382 Pkt. 3.1.4 vorgeschriebenen
Prüfungen ist die Bauleitung vorher zu benachrichtigen
Lampen und Leuchten sind mit LED-Einsetzen bzw.
Leuchtstoffröhren, (Lichtfarbe nach Raumcharakter) Verdrahtung sowie Kompensation anzubieten.
Das Befestigen der Schukosteckdosen hat in den
Schalterdosen per Schrauben zu erfolgen.
Bei einseitigem Sichtmauerwerk sind die Leitungen
hierfür an den Seiten zu verlegen, die später geputzt werden. Bei beidseitigem Sichtmauerwerk
ist das Verlegen der Leitungen in den Fugen mit
einzukalkulieren.
Bei aP-Verlegung der Kabel an Decken und Wänden
innerhalb des Gebäudes muss die Befestigung mittels mitzuliefernden Abstandsschellen erfolgen.
Bei mehr als 3 Leitungen sind Registerschienen zu verlegen. Schellen und Registerschienen sind in einer Reihe über- und nebeneinander anzuordnen.
Der Abstand darf max. 30 cm nicht überschreiten. Bei
dünnen Kabeln können mehrere Leitungen zwischen Anreihschellen oder unter einer Abstandsschelle verlegt werden. Innerhalb der Gebäude sind die Kabel bei aP-Verlegung im PVC-Rohr zu verlegen. Sämtliche Kabelstrecken sind in einer durchgehenden Länge, entsprechend der für den jeweiligen Kabeltyp größtmöglichen Fertigungslänge zu verlegen. Verbindungsmuffen werden deshalb in diesem Bereich nicht zugelassen. Bei allen Verlegungsarten ist auf eine saubere und gerade ausgerichtete Montage der Kabel zu achten. Jede Kabelstrecke ist mind. am Anfang und am Ende mit Kabelbezeichnungsschildern zu versehen, welche die Kabeltype, den Querschnitt sowie die Ausgangs- und Zielbezeichnung enthalten müssen. Schaltanlagen und Verteiler Bei der Ausführung ist Berührungsschutz gem. VBG 4 - Unfall-Verhütungsvorschrift der gewerblichen
Berufsgenossenschaften- zu berücksichtigen.
Die Schaltanlagen und Verteiler sind bis zu den
Abgangsklemmen fertig verdrahtet zu liefern.
Farbton nach Wahl der Bauleitung. Lackschäden, die nach Aufstellen der Schaltschränke entstehen, müssen
kostenlos beseitigt werden.
Konstruktions-, Aufbau- und Bestückungszeichnungen
müssen vor Anfertigung der Schaltschränke zur Überprüfung und Genehmigung in zweifacher Ausfertigung vorgelegt werden.

Sollten sich gegenüber den angegebenen Verteilergrößen
Änderungen ergeben, so ist dies rechtzeitig der Bauleitung bekanntzugeben bzw. bereits im Angebot zu vermerken. Vor Bestellung der Verteiler ist die Bestückung derselben mit der örtlichen Bauleitung
nochmals durchzusprechen und gegebenenfalls sind Änderungen zu berücksichtigen. Das Schaltschranksystem muss einheitlich für alle Baugruppen sein und in seinen äußeren Feldabmessungen DIN 41. 488 entsprechen.
Es muss ein modularer Aufbau und Ausbau des Feldinneren im Grundraster von 25 mm nach DIN 43. 660 möglich sein.
Die Schrankprofile und Ausbaukonstruktionsteile sind in
verzinkter chromatierter Ausführung oder aus nichtrostenden Materialien zu erstellen.
Es muss eine Kabeleinführung von unten in einen
getrennten, von vorn separaten zugänglichen Kabelraum gewährleistet sein. Kabelfangschienen sind nur an der Rückwand (und/oder an einer schrägen Konstruktion von der Montageplatte zur Türe) waagrecht zugelassen. Es
sind dürfen max. 3 Kabel mit einer Schelle befestigt
werden. Alle Einbaugeräte müssen übersichtlich in Schränke eingebaut sein.
Die Verteiler sollen in einzelne Räume aufgegliedert sein: Der Einschleifraum verläuft über die gesamte Breite und muss den örtlichen Verhältnissen entsprechend die Aussparungen für das Einführen der zu- und abgehenden Kabel bzw. Leitungen besitzen.
Der Klemmraum ist ebenfalls über die gesamte Breite des
Verteilers angeordnet und erhält die der Schaltung entsprechende Anzahl von Reihen-, Nulleitertrenn- und Schutzleiterklemmen. Die Anschlüsse für N- und PE-Leiter müssen einzeln lösbar sein, die N-Schiene ist isoliert auszuführen: Die einzelnen Geräte sind je nach Größe des Verteilers in einem oder mehreren Geräteräumen unterzubringen. Die Geräteräume sind mit Öffnungen für das Einführen der zu- und
abgehenden Kabel bzw. Leitungen zu versehen.
In nicht benutzte Leitungseinführungen sind Blindverschraubungen einzusetzen.
Die Leitungseinführungen sollen sowohl von unten, als
auch von oben möglich sein. Die Verdrahtungen innerhalb von Schaltschränken bzw. -kästen sind mit flexiblen bzw. mehrdrähtigen Leitungen vorzunehmen, die Leitungsenden
sind mit Aderendhülsen abzuschließen. Für Kabelschuhe
und Verbinder ist die Kerbkabelverbindungstechnik anzuwenden. Alle Klemmen müssen selbstsichernd sein.
Die Verdrahtung muss in den VDE-gemäßen Kennfarben
erfolgen. N- und PE-Anschlüsse sind über Klemmen zu führen, die jeweils dem Abgang zuzuordnen sind.
Ungesicherte, isolierte Leitungen von Sammelschienen
bis zu den Sicherungen sind mit verstärkter Isolation
kurzschlusssicher zu verlegen. Der Leitungsverlauf ist so kurz wie möglich und übersichtlich zu gestalten.
Für den Anschluss der Zuleitungskabel sind Zugentlastungsschellen und fest eingebaute Klemmen vorzusehen, mehrdrähtige Adern sind mit
Aderendhülsen bzw. Kabelschuhen auszurüsten.
Bei Verteilern muss die Frontplatte abnehmbar sein,
ohne diesen ausschalten zu müssen.
Die Schaltschränke sind so aufzubauen, dass neben den
eingebauten Reservegeräten eine Platzreserve von ca. 20% in jedem Feld vorhanden ist.
Sicherungselemente und Automaten sind berührungssicher
abzudecken. Betätigungs- und Kontrollorgane sind in die Frontseite der Schränke einzubauen und mit gravierten Resopalschildern mit genauer Funktionsbezeichnung zu versehen. An den Innenseiten der Schaltschranktüren sind Schaltplantaschen zur Aufnahme der Schaltpläne vorzusehen. Klemmleisten Alle Klemmleisten müssen beschriftet sein. Die verlegten Kabel sind mit Kabelnummer (wasserfeste Beschriftungsschilder) mechanisch fest sichtbar am Kabel zu befestigen.
Über die Kabel sind Kabelpläne mit den Angaben über
Kabelnummern, Kabeltype, Kabellänge, Verwendung sowie Kabelstrecke von - bis aufzustellen.
Die Beschilderung und Beschriftung sind grundlegend vor
Ausführung mit  der Bauleitung abzustimmen.
Es werden nur einheitliche Reihenklemmen, nicht
Doppelklemmen, zugelassen. Alle Klemmen sind mit fortlaufender Klemmennummer einheitlich von links nach rechts zu beschriften. Der Schutzleiter darf nicht getrennt (auf separater Schiene und Stelle) angeordnet sein. Beschriftungen Alle Betriebsmittel, Schaltelemente, Signalleuchten und Sicherungen sind
mit gravierten Resopalschildern zu beschriften.
Alle Steuer- und Leistungskabel sind an den Enden mit
Kabelbeschriftungsschildern zu versehen und in einer
Kabelliste festzuhalten.
Das verwendete Bezeichnungssystem ist an den Vorgaben
(in Absprache) der Maschinentechnik aufzubauen.
Die Beschriftung der Anlagenkabel ist mittels Kabelmerker an beiden Enden zu realisieren. Aggregatebezeichnung, Bauwerk, Ebene einerseits
sowie Bauwerk, Ebene, Schaltschrank und Klemme am
anderen Kabelende sind zu beschreiben. Klemmstellen und Verteiler im Funktionskreis sind
ebenfalls in das Bezeichnungsschema mit einzubeziehen
und zu beschriften.

**03.10.0010 Projektierung**
*** Pauschalposition
Die Stromversorgung und Stromverteilung ist in Abstimmung mit dem EVU, dem AG und der separat zu
vergebenen Pumpwerkssteuerung und Maschinenteile zu
planen und zu projektieren
Menge: 1,000 psch

**03.10.0020 Dokumentation**
*** Pauschalposition
Als Bestandteil der Abnahme sind alle Unterlagen für
Betriebs-, Bedienungs- und Wartungsanweisungen sowie
Ersatzteillisten, Montagezeichnungen usw. in 3-facher
Form zu übergeben:
Die Dokumentationen muß je nach Art der Anlage
enthalten:
- 3 Satz Bestandspläne (kopierfähig) in beschrifteten
Ordnern und in digital
- 1 Satz Bedienungsanleitungen in beschrifteten Ordnern
und in digital
- Stromlaufpläne, Übersichtsschaltpläne mit
Sicherungsgrößen, Einstellwerten, Kabelnummern
- Klemmenpläne
- Aufstellungspläne
- Konstruktionspläne, u.a. Pläne für
- Bestückung
- Frontbelegung
- Anschlußpläne
- Kabellisten
- Gerätelisten
- Datenblätter für bestimmte Betriebsmittel
- Anordnungspläne für die örtlichen Betriebsmittel
- Installationspläne
- Kabelpritschenpläne
- Technologieschema (DIN 19227 Teil 1 und Teil 2)
- Funktionsplan (DIN 40719 Teil 6)
- Beschreibung des Betriebssystems
- Beschreibung der Standardsoftware
- Beschreibung der Anwendersoftware mit Programmablauf
- Anwendersoftware auf Datenträger
- Geräteliste/Bestelliste mit Fabrikaten und
Typenbezeichnungen
- Ersatzteilliste
- Steuerungsbeschreibungen
- Wartungsunterlagen mit Angaben für Instandhaltung
- Bedienungsanleitungen
- Prüfprotokolle gemäß VDE, TÜV, u. a.
- Störmeldelisten mit Reaktionen (Fehlerdiagnose)
Dazu gehören auch solche Anlagenteile, die innerhalb dieses Auftrages als Stundenlohnarbeiten ausgeführt
wurden. Die Bestandspläne haben alle Anlagenteile mit
Dimensionen zu enthalten. Bei Erweiterung bzw.
Ergänzung einer bestehenden Anlage ist die Gesamtanlage
innerhalb des Umbaubereiches zeichnerisch darzustellen.
Menge: 1,000 psch

**03.10.0030 Antrag für Stromanschluss**
Antrag für Stromanschluss beim zuständigen EVU (Bayernwerk)
erstellen, mit Lageplänen bzw. Plänen des
Hausanschlussraumes (beim Planungsbüro anfordern) dort
einreichen, einschl. vorheriger Abklärung mit Bauherr
bzw. Projektant.
Menge: 1,000 St

**03.10.0040 Feldverteiler Aufputz 650x550x161 mm**
*** Pauschalposition
Lieferung, Montage und Installation
Feldverteilerschrank Aufputz, univers, IP44, SKII, 96 PLE, 2 x 4 Reihen 650x550x161 mm, QuickConnect
Feldverteiler für Aufputzmontage, univers, IP Standard 44, Schutzklasse II, 96 Platzeinheiten, Maße: Höhe 650mm, Breite 550mm, Tiefe 161mm. Konform mit DIN EN 61 439-1/-3 und DIN 43 870. Für Geräte bis 125 Ampere, Luft- und Kriechstrecken gemäß DIN EN 60664-1. Gehäuse aus pulverbeschichtetem Stahl mit QuickConnect-Klemmen für Erdung+Neutralleiter, Tür mit Dreipunkt-Stangenverschluss und 110° Öffnungswinkel, Türen beidseitig anschlagbar.

(z.B. Typ FWB42A, Fa. Hager) oder gleichwertig

---------------------------------------
Angabe Bieter

Ausstattung:

2 x Fehlerstromschutzschalter HAGER CDA440D
  FI-Schutzschalter 4-polig 30 mA Typ A ǀ 40 A

1 x Leitungsschutzschalter Hager MCN316  3 polig 6kA
  C-Charakteristik 16A 3 Module C16

1 x Leitungsschutzschalter Hager MCN325, 3 polig 6kA
  C-Charakteristik 25A 3 Module

4 x Leitungsschutzschalter Hager MBN116 16A, 1polig

1 x Überspannungsableiter Dehn DSH B TT 255 FM
  Typ 1 + Typ 2 nach EN 61643-11, Kombi-Ableiter

1 x Vorsicherung Schaltschrank Pumpensteuerung
  Eaton Z-SLS/NEOZ/3 Sicherungs-Lasttrennschalter
  63A 3p, incl. Sicherungseinsätze 35 A

liefern und montieren incl. aller Verkabelungen und
Verbindungsteilen wie Abzweigklämmen, Sammelschienen,
Steckklemmen, PE- und N-Klemmen ec.
Menge: 1,000 psch

**03.10.0050 Leitungsführungskanal 40x60 mm**
Lieferung und Montage
Leitungsführungskanal aus PVC LF 40x60 mm RAL 7035,
lichtgrau
Komplettkanal mit Unter- und Oberteil, Kupplungen (1 Paar/2 m), 2 Klammern pro Meter,
einschl. Befestigungsmaterial
Menge: 10,000 m

**03.10.0060 Leitungsführungskanal 60x120 mm**
Lieferung und Montage
Leitungsführungskanal aus PVC LF 60x120mm RAL 7035,
lichtgrau
Komplettkanal mit Unter- und Oberteil, Kupplungen (1
Paar/2 m), 2 Klammern pro Meter,
einschl. Befestigungsmaterial
Menge: 10,000 m

**03.10.0070 Stangenrohr PVC, EN 16 mm, grau**
Lieferung und Montage Stangenrohr PVC EN 16 mm grau,
einschl. Befestigungsmaterial
Menge: 25,000 m

**03.10.0080 Stangenrohr PVC, EN 25 mm, grau**
Lieferung und Montage Stangenrohr PVC EN 25 mm grau,
einschl. Befestigungsmaterial
Menge: 10,000 m

**03.10.0090 Stangenrohr PVC, EN 32 mm, grau**
Lieferung und Montage Stangenrohr PVC EN 32 mm grau,
einschl. Befestigungsmaterial
Menge: 10,000 m

**03.10.0100 Steckdose 1-fach Aufputz Feuchtraum**
Lieferung und Installation
Steckdose 1-fach Aufputz Feuchtraum,
Schuko-Steckdose 1fach Aufputz-Feuchtraum

Daten: Typ: Aufputzsteckdose, Schuko-Steckdosen
Schutzart: IP 54
Montageart: Aufputz
Anschlussart: Steckklemmen
250V~
VDE/KEMA
einschl. Befestigungsmaterial
Menge: 4,000 St

**03.10.0110 Steckdose 2-fach Aufputz Feuchtraum**
Lieferung und Installation
Steckdose 2-fach Aufputz Feuchtraum,
Schuko-Steckdose 2fach Aufputz-Feuchtraum

Daten: Typ: Aufputzsteckdose, Schuko-Steckdosen
Schutzart: IP 54
Montageart: Aufputz
Anschlussart: Steckklemmen
250V~
VDE/KEMA
einschl. Befestigungsmaterial
Menge: 2,000 St

**03.10.0120 Wechselschalter Feuchtraum Aufputz IP54**
Lieferung und Installation
Wechselschalter Feuchtraum Aufputz IP54
- mit Steckanschluss Weichmembraneinführungen
  (oben & unten)
- Schnellverschluss (Gehäuse)
- Montageart: Aufputz
- Schutzart: IP54
- Maße: 72 x 72 x 50 mm Farbe: grau /
  dunkelgrau
Menge: 4,000 St

**03.10.0130 CEE-Steckdose, 400V, 16A, rot,**
Lieferung und Installation einer Steckdose
CEE-DOSE 3-16 :: CEE-Steckdose, 400V, 16A, rot,
Aufputz, IP 44,
einschl. Befestigungsmaterial
Menge: 1,000 St

**03.10.0140 CEE-Steckdose, 400V, 32A**
Lieferung und Installation einer Steckdose
CEE-DOSE 3-16 :: CEE-Steckdose, 400V, 32A, rot,
Aufputz, IP 44,
einschl. Befestigungsmaterial
Menge: 1,000 St

**03.10.0150 CEE-Steckdose, 400V, 32A Noteinspeisung**
Lieferung und Installation einer Steckdose
CEE-DOSE 3-16 :: CEE-Steckdose, 400V, 32A, rot, für Noteinspeisung, Aufputz, IP 44,
einschl. Befestigungsmaterial
Menge: 1,000 St

**03.10.0160 Abzweigdose Aufputz**
Lieferung und Installation
Abzweigdose Aufputz 100x100x40mm IP54 Feuchtraum
einschl. aller erforderlichen Befestigungen und
Kabelklemmen
Menge: 4,000 St

**03.10.0170 Potentialausgleichsschiene**
*** Pauschalposition
Lieferung und Installation einer
Potentialausgleichsschiene für den Anschluß und die
Verbindung aller leitfähigen Körper (Gehäuse)
elektrischer Betriebsmittel nach DIN VDE
0100-410:2007-06,
einschl. Anschluß sämtlicher Kabel und Anschlußfahne
Fundamenterder
Menge: 1,000 psch

**03.10.0180 Potentialausgleich herstellen**
Potentialausgleich für sämtliche Maschinen, Gehäuse,
Betriebsmittel und leitfähigen Bauwerksteile im
Betriebsgebäude und im Pumpwerksschacht herstellen,
sämtliche erforderlichen PA-Leiter, Verbindungen und
Befestigungen sind in diese Position entsprechen
einzukalkulieren
Menge: 30,000 m

**03.10.0190 Blitzschutzanlage auf Betriebsgebäude**
*** Pauschalposition
Lieferung und Montage einer Blitzschutzanlage auf dem
Dach des Betriebsgebäudes bestehend aus:
- Aluminium-Blitzschutzdraht 8 mm
- Fangspitzen Aluminium mm
- Wandleitungshalter
- Blechanschlußklemmen
- Regenrohrklemmen
- Erdeinführungsstangen V4A Edelstahl
- Erstellung Prüfbericht Erdungs- und
  Blitzschutzanlage, Messprotokoll,
  Bestandsunterlagen
Menge: 1,000 psch

**03.10.0200 Kabel NYM-J 3 x 1.5**
Lieferung und Installation
Elektroinstallationsleitung NYM-J 3x1,5
Menge: 50,000 m

**03.10.0210 Kabel NYM-J 3 x 2.5**
Lieferung und Installation
Elektroinstallationsleitung NYM-J 3x2,5
Menge: 25,000 m

**03.10.0220 Kabel NYM-J 5 x 1.5**
Lieferung und Installation
Elektroinstallationsleitung NYM-J 5x1,5
Menge: 50,000 m

**03.10.0230 Kabel NYM-J 5 x 2.5**
Lieferung und Installation
Elektroinstallationsleitung NYM-J 5x2,5
Menge: 25,000 m

**03.10.0240 Kabel NYM-J 5 x 4.0**
Lieferung und Installation
Elektroinstallationsleitung NYM-J 5x4,0
Menge: 10,000 m

**03.10.0250 Kabel NYM-J 5 x 6.0**
Lieferung und Installation
Elektroinstallationsleitung NYM-J 5x6,0
Menge: 10,000 m

**03.10.0260 Kabel NYM-J 5x16.0**
Lieferung und Installation
Elektroinstallationsleitung NYM-J 5x16.0
Menge: 10,000 m

**03.10.0270 Frostwächter 1000 Watt**
Lieferung und Installation eines Frostwächters
(Wandpanelheizer):
Betrieb an 230 Volt / 50 Hz
Kabellänge ca: 140 cm für Steckdose
mit integriertem, stufenlosen Thermostat
Leistungsaufnahme: 1000 Watt
Schutzart: IP24 Schutzklasse
Abmessungen BxTxH inkl. Wandhalter: 73,5x8,5x 33,5 cm
Gewicht: 3,28 kg
einschl. Befestigungsmaterial
z.B. Fa. Stiebel Eltron, Typ: CON 10S oder glw.

------------------------------------------
Angabe Bieter
Menge: 1,000 St

**03.10.0280 LED Strahler Außenbereich**
Lieferung und Installation eines LED-Strahlers für
den Außenbereich

Technischen Daten:
Abmessungen (H x B x T): 180 x 156 x 166 mm
Netzanschluss: 230 - 240 V, 50 Hz
Leistung: max. 30 W 2700 lm 120 6000 K
Schwenkbereich Strahler: 80° horizontal, 150° vertikal
Schutzart IP65
Schutzklasse I
Material: UV-beständiger Kunststoff und
Aluminium-Strahlerkopf
Variante: weiß
incl. Leuchtmittel LED-Lampe A++
einschl. sämtlichem Befestigungsmaterial und
wasserdichte Wanddurchfürhung zur Außenfassade
z.B. Fa. Inno Green, LED Multichip oder glw.

----------------------------------------------
Angabe Bieter:
Menge: 1,000 St

**03.10.0290 Feuchtraumwannenleuchte 2x36W**
Lieferung und Installation

Feuchtraumwannenleuchte 2x36 W
- Produktfamilie [Feuchtraum-Wannenleuchte]
- Lampenanzahl 2 [2 Lampen.]
- Lampenfamilie TL-D [Leuchtstofflampe (26mm).]
- Lampenleistung 36 W [Lampenleistung 36 Watt.]
- Vorschaltgerät HF [Elektronisches Vorschaltgerät.]
- Wanne, Abdeckung PCP [Abdeckung:
  Polycarbonat,prismatisch.]
- Anschluss SI [Schraubanschlussklemme.]
- Schutzart IP65 [Schutzart: IP65.]
- Schlagfestigkeit (IK)IK08 [5J Vandal geprüft.]
- Farbe GR [Grau]
- Glühdrahtprüfung 650/5 [Glühdrahttest 650°C,
  Dauer 5 s]
- CE-Marke CE [CE mark]
- Abmessungen: A 900mm

z.B. Trilux Oleveon 1236 E oder glw.

--------------------
Angabe Bieter
Menge: 3,000 St

**03.10.0300 Luftentfeuchter**
Lieferung und feste Montage eines stationären Luftentfeuchters an der Bauwerkswand
- Entfeuchtungsleistung: max. 28,5 l/24h
- Raumgröße bis 70 m² / 175 m³
- Wasserbehälter 6 l
- Betriebskontrollleuchte
- Auto-Restart-Funktion
- Memory-Funktion
- Ventilator-Nachlauffunktion
- MID-konformen Dualzähler für Betriebs- und
  Kilowattstunden
einschl. Herstellung eines Anschlusses für externen Kondensablauf an bauseitige Abflußleitung DN 50, Aufputzleitung
z.B. Luftentfeuchter TTK 140 S, Fa. Trotec oder gleichwertig

-------------------------------------
Angabe Bieter
Menge: 1,000 St

**03.10.0310 Regiearbeiten Elektrofachkraft**
Verrechnungssaetze fuer Arbeitskraefte bei
Stundenlohnarbeiten,
Elektrofachkraft
Menge: 5,000 h

### Titel 04 BODENENTSORGUNG

#### Untertitel 04.01 Bereitstellungsflächen

**Ausführungsbeschreibung 29 Entsorgung belasteter Boden**
*Entsorgung belasteter Boden*
Entsorgung belasteter Boden
Sämtlicher ausgebauter Boden aus den Bereichen Kanalbauarbeiten und Baugrubenarbeiten ist in den ausgewiesenen Flächen des AG zwischenzulagern. Die Beprobung und Entsorgung erfolgt durch den Aufraggeber

Der ausgebaute Boden ist in Haufwerken zu max. 200 m³ nach Herkunft zu lagern und darf nicht mit anderen, unbelasteten Böden durchmischt werden. Fremdmaterial wie Holz-, Wurzel-, Asphalt- und Ziegelreste sind auszusortieren. Bauschutt (Betonabbruch) ist separat zu lagern.

Das beim Ausbau der Asphalttrag- und deckschichten anfallende, zerkleinerte Material darf nicht in die darunterliegende Frostschutzschicht gelangen und ist bei Bedarf separat per Hand (Rechen) zu entfernen und zu entsorgen

Die Entsorgung des unbelasteten und belasteten Bodens Z 1.1, Z 1.2 und darüber hinaus erfolgt durch den Auftraggeber

**04.01.0010 Einrichten unterhalten und räumen der Bereitstellungsflächen**
Errichten der Bereitstellungsflächen zur Bereitstellung
anfallender Aushubmaterialen in ausreichender Größe,
gem. Unterlagen des AG.
Ggf. vorhandene Grundwassermessstellen, Sickerschächte,
Kanalanlagen etc. sind zu sichern und betriebsbereit zu
halten. Für die fachgerechte Errichtung und den Betrieb
haftet der Auftragnehmer.
Einschließlich Betreiben und unterhalten der
Bereitstellungsflächen über die gesamte Bauzeit
einschließlich separiertes Aufhalden bis max. 200 m³ je
Haufwerk, Reparaturarbeiten, Sichern der Haufwerke,
ggf. Umsetzen der Haufwerke usw., Gestellung geeigneten
Geräts inkl. Personal. Die Sicherung kontaminierter
Haufwerke vor Niederschlagswasser hat mit
Folienabdeckung zu erfolgen. Ggf. notwendiges
mehrfaches  Abdecken (auf Weisung des Auftraggebers)
der Haufwerke und die Entsorgung unbrauchbarer und
(aller) gebrauchter Baufolien ist einzurechnen.
Einschließlich Rückbau und komplette Beräumung der
Bereitstellungsflächen, einschließlich
Wiederherstellung des ursprünglichen Flächenzustandes.
Menge: 1,000 Psch

### Titel 05 VERRECHNUNGSSÄTZE

#### Untertitel 05.01 Verrechnungssätze für Arbeitskräfte

**05.01.0010 Arb. Kraefte**
StL-Nr. 9693010101
Verrechnungssaetze fuer Arbeitskraefte bei
Stundenlohnarbeiten,
Polier, Schachtmeister.
Menge: 25,000 h

**05.01.0020 Arb. Kraefte**
StL-Nr. 9693010108
Verrechnungssaetze fuer Arbeitskraefte bei
Stundenlohnarbeiten,
Baufacharbeiter (Berufsgr. V1).
Menge: 50,000 h

#### Untertitel 05.02 Verrechnungssätze für Baugeräte

**05.02.0010 Lkw**
StL-Nr. 9693010311
Verrechnungssaetze fuer Lastkraftwagen
einschliesslich der Kosten fuer den Fahrer bei
Stundenlohnarbeiten,
Kleintransporter, ca. 1,5 t Nutzlast.
Menge: 10,000 h

**05.02.0020 Lkw**
StL-Nr. 9693010308
Verrechnungssaetze fuer Lastkraftwagen
einschliesslich der Kosten fuer den Fahrer bei
Stundenlohnarbeiten,
Lkw-Kipper mit Allradantrieb, ca. 12 t Nutzlast.
Menge: 10,000 h

**05.02.0030 Baugeraete**
StL-Nr. 9699610201
Verrechnungssaetze fuer Baugeraete einschliesslich
der Kosten fuer das Bedienungspersonal bei
Stundenlohnarbeiten,
Bagger bis 0,4 m3.
Menge: 10,000 h

**05.02.0040 Baugeraete**
StL-Nr. 9693010202
Verrechnungssaetze fuer Baugeraete einschliesslich
der Kosten fuer das Bedienungspersonal bei
Stundenlohnarbeiten,
Bagger ueber 0,4 bis 1,0 m3.
Menge: 10,000 h

**05.02.0050 Baugeraete**
StL-Nr. 9693010209
Verrechnungssaetze fuer Baugeraete einschliesslich
der Kosten fuer das Bedienungspersonal bei
Stundenlohnarbeiten,
Frontlader, luftbereift bis 45 kW.
Menge: 10,000 h

**05.02.0060 Baugeraete**
StL-Nr. 9693010216
Verrechnungssaetze fuer Baugeraete einschliesslich
der Kosten fuer das Bedienungspersonal bei
Stundenlohnarbeiten,
Flaechenruettler (Ruettelverdichter) bis 0,75 t.
Menge: 10,000 h

**05.02.0070 Baugeraete**
Verrechnungssaetze fuer Baugeraete einschliesslich
der Kosten fuer das Bedienungspersonal bei
Stundenlohnarbeiten,
für elektrisch- oder benzinmotorbetriebenen
Bohr- und Abbauhammer bis 20 kg.
Menge: 10,000 h

**05.02.0080 Baugeraete**
Verrechnungssaetze fuer Baugeraete einschliesslich
der Kosten fuer das Bedienungspersonal bei
Stundenlohnarbeiten,
Kompressor ueber 5 bis 10 m3/min.
mit Abbruchhammer über 20 kg
Menge: 10,000 h

**05.02.0090 Baugeraete**
StL-Nr. 9693010235
Verrechnungssaetze fuer Baugeraete einschliesslich
der Kosten fuer das Bedienungspersonal bei
Stundenlohnarbeiten,
Schmutzwasserpumpe selbstansaugend bis 2 kW.
Menge: 10,000 h

**05.02.0100 Baugeraete**
StL-Nr. 9693010249
Verrechnungssaetze fuer Baugeraete einschliesslich
der Kosten fuer das Bedienungspersonal bei
Stundenlohnarbeiten,
Motorsaege.
Menge: 10,000 h

**05.02.0110 Saugspülwagen**
Stundensatz Saugspülwagen
Stundensatz für den Einsatz eines Saugspülwagens zur Reinigung aller Rohrdurchmesser, einschl.  Bedienpersonal, Betriebsmittel und Beseitigung der Rückstände.
Abgerechnet wird nach reiner Einsatzzeit des vollständig aufgerüsteten Gerätes.
Umrüstzeiten werden nicht gesondert vergütet.
Menge: 8,000 h

#### Untertitel 05.03 Verrechnungssätze für Liefern von

**05.03.0010 Kiessand 0/32**
Liefern von Stoffen
frei Verwendungsstelle.
Kiessand 0/32,
Mengenermittlung nach Aufmass in eingebautem Zustand.
Menge: 10,000 m3

**05.03.0020 Grobkies 32/63**
Liefern von Stoffen
frei Verwendungsstelle.
Grobkies 32/63,
Mengenermittlung nach Aufmass in eingebautem Zustand.
Menge: 10,000 m3

**05.03.0030 Mineralbeton**
Liefern von Stoffen
frei Verwendungsstelle.
Mineralbeton 0/32,
Mengenermittlung nach Aufmass in eingebautem Zustand.
Menge: 10,000 m3

**05.03.0040 Beton C 15/20**
Liefern von Stoffen
frei Verwendungsstelle.
Beton C 15/20,
Mengenermittlung nach Aufmass in eingebautem Zustand.
Menge: 5,000 m3

**05.03.0050 Beton C 25/30**
Liefern von Stoffen
frei Verwendungsstelle.
Beton C 25/30,
Mengenermittlung nach Aufmass in eingebautem Zustand.
Menge: 5,000 m3

**05.03.0060 Sandbeton SM 600**
Liefern von Stoffen
frei Verwendungsstelle.
Sandbeton SM 600 kg (CEM II/A-LL 32,5 R)
Mengenermittlung nach Aufmass in eingebautem Zustand.
Menge: 1,000 m3
